# Frankleben 2.BA
Angebotsaufforderung (GAEB DA XML 3.1, DA83)
Projekt: 2020-035
Währung: EUR
Nebenangebote zugelassen: ja
Auftraggeber: Vergabenummer: VST-4/2017/Bu
Erstellt mit: GXML Toolbox V3.2 R20140205, ARRIBAp V14.5.410, 29.01.2026

## 26-01-23 K2174, BW005, Sanierung Brücke ü.d. DB-A 2. BA
Datum: 28.01.2026

### Bereich 1 Sanierung Überbau

*Hinweis: Vorbemerkungen*
Allgemeiner Hinweis: Wird in den Leistungstexten der Hinweis bzw. die Zugrundelegung von "Unterlagen des AG" benannt, so ist darunter die Gesamtheit der angeforderten Vergabeunterlagen, einschließlich Leistungsverzeichnis, Baubeschreibung und zeichnerische Unterlagen
zu verstehen.

#### Abschnitt 1.1 BE, Vorarbeiten, Leitungen

**1.1.10 Baustelle einrichten Dies.LV-Abschn.**
*** Pauschalposition
StL-Nr. 1910110729
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen dieses Abschnittes des Leistungsverzeichnisses.
Zufahrt zur Baustelle 'über L178 und K2174
Maßnahmen zur Arbeitsstättensicherung gemäß ArbStättV
i.d. Fassung von 10/2017, ASR (Stand März 2019) und
BaustellV (Stand 06/2017).
(keine gesonderte Vergütung - in EP einrechnen).
Soweit nicht für bestimmte Leistungen für das
Einrichten der Baustelle gesonderte Positionen im
Leistungsverzeichnis enthalten sind, gilt die Pauschale
für alle Leistungen dieses Abschnittes des
Leistungsverzeichnisses.
Zur Baustelleneinrichtung gehören auch die sich aus
der ZTV-SA 97 ergebenden Maßnahmen zur unmittelbaren
Sicherung des Baustellenbereiches.'
Menge: 1,000 Psch

**1.1.20 Baustelle räumen Dies. LV-Abschn.**
*** Pauschalposition
StL-Nr. 1910111202
Baustelle von allen Geräten, Anlagen, Einrichtungen und
dgl. räumen. Benutzte Flächen und Wege entsprechend dem
ursprünglichen Zustand herrichten. Soweit nicht für
bestimmte Leistungen für das Räumen der Baustelle gesonderte Positionen im Leistungsverzeichnis enthalten
sind, gilt die Pauschale
für alle Leistungen dieses Abschnittes des Leistungsverzeichnisses.
Menge: 1,000 Psch

**1.1.30 Erarbeiten und Gebühren für Genehmig.**
*** Pauschalposition
Erarbeiten der Anträge, beantragen der Anträge,
Abstimmung mit den zuständigen Erlaubnisgebern, ggf.
Überarbeiten der Anträge einschl. Gebühren für die
Einholung sämtlicher öffentlich rechtlicher
Genehmigungen und Erlaubnisse nach VOB/B §4, Abstimmung
mit zuständigen Behörden, sowie Aufgrabungserlaubnisse
(Schachtscheine)  für alle Abschnitte des
Leistungsverzeichnisses einschl. Wasserrechtliche
Genehmigung für alle temporären  Bauzustände.
Menge: 1,000 psch

**1.1.40 Veröffentlichungen VRAO**
*** Pauschalposition
Veröffentlichungen der verkehrsbehördlichen Anordnungen
für alle Vollsperrungen mit Termin- und Zeitangaben in
der Tagespresse und in zuständigen Amtsblättern, mit
Angabe der Umleitungsführung bzw. Umleitungsänderung
jeweils unmittelbar ca. 1 Woche vor der jeweiligen
Vollsperrung wie ortsüblich in Absprache mit der
jeweils zuständigen Verkehrsbehörde.
Darüber hinaus schriftliche Mitteilung der Sperrtermine
an die lokale Tagespresse für die Veröffentlichung im
örtlichen Baustellenkalender.
Gilt für alle Verkehrszustände im Rahmen dieser
Abschnitts
des Leistungsverzeichnisses.
Menge: 1,000 psch

**1.1.50 Blendfreie Beleuchtung**
*** Pauschalposition
Blendfreie Beleuchtung für alle geplanten Arbeiten
(auch für Leistungen die durch NUN erbracht werden) in
Dämmerungs- und Nachtstunden bzw. innerhalb der Schutzeinrichtungen aufstellen, vorhalten,
betreiben und beseitigen. Der mehrfache Einsatz ist zu
berücksichtigen. Die Beleuchtung ist für sämtliche
Arbeiten bei Dunkelheit und schlechter Sicht sowie in Schutzeinrichtungen vorzuhalten.
Menge: 1,000 psch

**1.1.60 Bauzaun aufstellen und entfernen Zaunhöhe 2,0 m*Stahlgitter-FT**
StL-Nr. 1910120733
Bauzaun nach Unterlagen des AG einschl. der erforderlichen Tore und Pfosten standsicher aufstellen, während
der Bauzeit vorhalten und unterhalten sowie nach Beendigung der Bauzeit entfernen. 70 v.H. des Preises werden nach Aufstellen, der Rest nach Entfernen des Bauzaunes vergütet.
Zaunhöhe = 2,00 m.
Zaun aus Stahlgitter-Fertigteilen.
Menge: 100,000 m

**1.1.70 Bauzaun umsetzen Zaunhöhe 2,0 m*StahlgitterFT**
StL-Nr. 1910121233
Bauzaun innerhalb der Baustelle umsetzen. Nicht wiederverwertbare Teile ersetzen.
Zaunhöhe = 2,00 m.
Zaun aus Stahlgitter-Fertigteilen.
Menge: 100,000 m

**1.1.80 Schutz für Baumstamm herstellen StU bis 50 cm*Polst.=Wahl AN**
Schutz für Baumstamm durch Mantel mit Polsterung herstellen und während der Bauzeit vor- und unterhalten.
Der Mantel darf den Baumstamm und die Wurzelanläufe
nicht berühren.
Stammumfang bis 50 cm.
Polsterung des Stammes nach Wahl des AN.
Mantel aus Brettern, 24 mm dick, lückenlos befestigen.
Mantelhöhe mindestens 2,00 m.
Schutz nach Beendigung der Bauarbeiten abbauen und entfernen.
Menge: 10,000 St

**1.1.90 SiGe-Koordinator stellen.**
*** Pauschalposition
StL-Nr. 19101528
Sicherheits- und Gesundheitsschutzkoordinator während
der Ausführung des Bauvorhabens nach RAB 30 und Unterlagen des AG stellen.
Menge: 1,000 Psch

**1.1.100 Vorankündigung erstellen**
*** Pauschalposition
StL-Nr. 19101508
Vorankündigung gemäß Baustellenverordnung erstellen und
spätestens zwei Wochen vor Einrichten der Baustelle der
zuständigen Behörde übermitteln. Vorankündigung sichtbar und witterungsgeschützt auf der Baustelle aushängen. Bei erheblichen Änderungen während der Bauzeit
anpassen.
Menge: 1,000 Psch

#### Abschnitt 1.2 Bahnbelange

**1.2.10 Beweissicherung öffentl.best.Sach- verst. Gleisanlagen dokumentieren, fotographisch, Ende Baumaßn. Vergleich**
*** Pauschalposition
Beweissicherung an Gleisanlagen durchführen
Die Beweissicherung ist durch einen öffentlich
bestellten und vereidigten Sachverständigen
durchzuführen.
Der vorhandene Zustand der Gleisanlagen ist aufzunehmen, zu dokumentieren und fotographisch
festzuhalten.
Beweissicherung erstmalig vor Baubeginn durchführen.
Am Ende der Baumaßnahme ist die Beweissicherung
einschließlich Gleismessung zu wiederholen und mit dem
Zustand vor Baubeginn zu vergleichen und die
Beweissicherung abzuschließen.
Abgerechnet wird nach Baufortschritt in Abstimmung mit
der örtlichen Bauüberwachung.
Menge: 1,000 psch

**1.2.20 Absperren und Kennzeichnen des Gefahrenbereiches der DB AG und den Vorschriften der Verkehrsbehörde und der DB AG**
*** Pauschalposition
Absperren und Kennzeichnen des Gefahrenbereiches der DB
AG, sowie den Vorschriften der Verkehrsbehörde und der
DB AG, mit elektrischer Beleuchtung, den erforderlichen
Verkehrs- und Hinweiszeichen, Absperrungen (z.B.
Bauzäune), Schutz- und Sicherheitseinrichtungen sowie
Beleuchten der hierfür aufgestellten Geräte während der
gesamten Bauzeit.
Einschließlich jeweils am Beginn und Ende der festen
Absperrung an allen Gleisen Schilder (4 Stück)
"Betreten der Gleise nur nach vorheriger Gleissperrung
gestattet" vorsehen.
Die Einrichtungen sind wind- und sogsicher
herzustellen.
Incl. An- und Abtransport, Vorhaltung, Betrieb sowie
ggf. erf. Umstellungen.
Einschließlich Ersatz beschädigter oder während der
Bauzeit abhanden gekommener Absperrungen, Schilder o.ä.
Menge: 1,000 psch

**1.2.30 Feste Absperrung äußere Gleise**
Feste Absperrung mit Verankerung an der Schiene
an beiden jeweils äußeren Gleisen herstellen
Bahnzugelassenes System verwenden.
Einrichtungen unter Sicherungsplanung aufbauen und
nach Bauende abbauen,
Auf- und Abbau durch ein bahnzugelassenes Unternehmen.
jeweils am äußeren Gleis der Streckengleise
als Absperrung/Sicherung des unmittelbaren
Bahnbereiches gegenüber der Baustelle.
Menge: 200,000 m

**1.2.40 Feste Absperrung vorhalten**
Feste Absperrung nach vorgenannter OZ vorhalten und
unterhalten, beschädigte bzw. abhanden gekommene
Einzelteile ersetzen
Vorhaltung bezieht sich auf Gesamtlänge pro
Kalendertag.
Menge: 90,000 d

**1.2.50 Zuarbeit zur Betriebs- und Bauanweisung**
*** Pauschalposition
Beantragte Betriebs- und Bauanweissung in Abhängigkeit
der gewählten Technologie bzw. des Bauablaufes ergänzen
und der BÜ-Bahn übergeben.
Menge: 1,000 psch

**1.2.60 Bahnsignale aufstellen und beseitigen**
Bahnsignale im Rahmen der Sperrpausen aufstellen und
beseitigen, für die Bauzeit vorhalten und warten.
Aufstellvorrichtung ist einzukalkulieren.
Signale = Sh2 - Scheiben incl. Beleuchtung.
Je gesperrtes Gleis 2 Stück, bei Nutzung als Baugleis
je 4 Stück. Abgerechnet wird pro Stück.
Anordnung entsprechend des Technisch Berechtigten.
Ausführung nur durch DB AG bzw. ein von der DB AG
zertifiziertes Fachunternehmen. Ausführung nach BETREN
und gemäß geltender Richtlinien der DB AG.
Erforderliche Abstimmungen mit den örtlichen
Fachdiensten vornehmen (Abstimmungen sind durch den AN
unmittelbar nach Auftragserteilung vorzunehmen).
Menge: 20,000 St

**1.2.70 Einsatz Sicherungsposten**
Einsatz Sicherungsposten durch eine zugelassene
Sicherungsfirma während der Bauarbeiten.
Bei Abgabe des Angebotes ist die Sicherungsfirma als
NAN anzugeben.
Sicherungsposten einschließlich zugehörender Geräte und
Ausrüstungen, z.B. Tyfon mit Treibgas, Funksprechgeräte
u.a.
Der Verrechnungssatz für die jeweilige Arbeitskraft
umfaßt sämtliche Aufwendungen, insbesondere den
tatsächlichen Lohn einschließlich Vermögenswirksamer
Leistungen mit den Zuschlägen für die Gemeinkosten,
sowie Lohn- bzw. Gehaltsnebenkosten und Zuschläge für
Überstunden.
Zuschläge für Überstunden, Nacht-, Sonntags- und
Feiertagsarbeit werden nicht gesondert vergütet.
Der angebotene Einheitspreis gilt unabhängig von der
Anzahl der tatsächlich angefallenen Stunden.
Menge: 180,000 h

**1.2.80 Einsatz einer Sicherungsaufsichtskraft**
Einsatz einer Sicherungsaufsichtskraft für
eisenbahntypische Arbeiten durch eine zugelassene Firma
während der Bauarbeiten.
Bei Abgabe des Angebotes ist die Firma als NAN
anzugeben.
Sicherungsaufsichtskraft einschließlich zugehörender
Geräte und Ausrüstungen, z.B. Funksprechgeräte u.a.
Der Verrechnungssatz für die jeweilige Arbeitskraft
umfaßt sämtliche Aufwendungen, insbesondere den
tatsächlichen Lohn einschließlich Vermögenswirksamer
Leistungen mit den Zuschlägen für die Gemeinkosten,
sowie Lohn- bzw. Gehaltsnebenkosten und Zuschläge für
Überstunden.
Zuschläge für Überstunden, Nacht-, Sonntags- und
Feiertagsarbeit werden nicht gesondert vergütet.
Der angebotene Einheitspreis gilt unabhängig von der
Anzahl der tatsächlich angefallenen Stunden.
Menge: 720,000 h

**1.2.90 Erstellung Sicherungsplan**
Erstellung der Sicherungspläne mit vorliegendender
Seite 1 Sicherungsplan einschließlich
Abstimmung bei der örtlichen Betriebsdurchführung der
DB AG usw., Fahrtkosten zur Abstimmung und Abholung in
Leipzig sind einzurechnen.
Gilt für Gesamtbaumaßnahme, einschließlich aller
Zwischenzustände.
Der angebotene Einheitspreis gilt unabhängig von der
Anzahl der tatsächlich aufgestellten Pläne.
Menge: 6,000 St

**1.2.100 Techn. Berechtigter Bahn**
Technisch Berechtigter (4.2) für Arbeiten im Bereich
von Anlagen der DB AG.
Durchführen der Anlaufberatungen und der
Gleissperrungen
gemäß Betra.
Zeiten für An- und Abfahrten werden mit vergütet.
Menge: 32,000 h

#### Abschnitt 1.3 Verkehrssicherung, Beweissicherung

**1.3.10 Beweissicherung durchführen**
*** Pauschalposition
Beweissicherung durch einen öffentlich bestellten und
vereidigten Sachverständigen nach VOB/B § 3 Ziff. 4
durchführen.
Beweissicherung vor Aufnahme und während der
Bautätigkeit sowie vor VOB-Abnahme gemeinsam mit dem AG
bzw. der Bauüberwachung des AG und den entsprechenden
Eigentümern angrenzender Grundstücke und Gebäude bzw.
dinglich Berechtigten, zuständigen Behörden
hinsichtlich Schäden aller Art durchführen.
Beweissicherung:
-für im Baubereich und im Zufahrtsbereich zur Baustelle
 vorhandene Wege und Straßen, einschließlich der als
 Zufahrten genutzen Straßen und Wege
-für im Baubereich vorhandene bauliche Anlagen und
Gebäude,
Schadensgefährdete Bereiche oder beschädigte Bereiche
sind im Detail zu fotografieren und zu
dokumentieren, insbesondere Leitungen und Schächte.
Soweit erforderlich sind Gipsmarken anzubringen, zu
datieren und laufend zu kontrollieren.
Für Versorgungsleitungen ist das
Beweissicherungsverfahren mit den Versorgungsträgern
abzustimmen und schriftlich zu dokumentieren.
Die Beweissicherung ist 7 Tage vor Baubeginn in Form
einer Dokumentation (Bericht einschließlich Fotos,
zeichnerischer Unterlagen, ggf. Videoaufnahmen)
durchzuführen und dem AG spätestens zum Baubeginn 1x
digital und 1x in Papier zu übergeben.
Nach Beendigung der Baumaßnahme sind die dokumentierten
Bereiche auf etwaige Schäden unter Einbeziehung
betroffener Anlieger/Eigentümer/Pächter zu überprüfen.
Lieferung = Protokolle und Fotodokumentation für die
Aufnahmen bei Baubeginn und Bauende an den AG 3-fach
und an alle weiteren Beteiligten je 1-fach.
Die Abrechnung erfolgt 60 v.H. zu baubeginn und 40 v.H.
nach Bauende.
Menge: 1,000 psch

**1.3.20 Verkehrssich. läng. Dauer aufbauen Arbeitsstelle auß. Kraft setzen Anordnung Unt. AG**
*** Pauschalposition
StL-Nr. 2110510519209100
Verkehrssicherung längerer Dauer einschließlich Verkehrszeichen und Verkehrseinrichtungen (Absperrgeräte,
Warnleuchten und Aufstellvorrichtungen) betriebsfertig
aufbauen. Vorhalten, Kontrolle, Wartung, Instandsetzung, Betreiben und Abbauen werden gesondert vergütet.
Vorübergehende Verkehrssicherungsmaßnahmen durchführen.
Vorübergehende Markierung, transportable Lichtsignalanlage, bauliches Leitelement, mobile Stauwarnanlage,
LED-Anzeigetafel und transportable Schutzeinrichtung
werden gesondert vergütet.
Verkehrssicherung an Arbeitsstelle.
Nach RSA, Regelplan 'in Anlehnung an BI/17'

Vorhandene Verkehrsschilder nach Unterlagen des AG außer Kraft setzen.
Für Verkehrsführungsphase 'Vollsperrung der K2174 im Baustellenbereich ab der L178 (Merseburger Straße) bis Abzweig Weißenfelser Straße'

Verkehrsrechtliche Anordnung nach Unterlagen des AG
einholen und zugehörige Unterlagen erstellen. Erforderliche Ortsbesichtigungen zur Erstellung der Planunterlagen für die verkehrsrechtliche Anordnung durchführen.
Menge: 1,000 Psch

**1.3.30 Verkehrssich. läng. Dauer vorhalten wie Vorposition**
StL-Nr. 2110511010
Verkehrssicherung längerer Dauer vorhalten, warten, instand setzen und betreiben. Vorübergehende Verkehrssicherungsmaßnahmen durchführen. Die Kontrolle der Verkehrssicherung wird gesondert vergütet.
Verkehrssicherung wie in Vorposition beschrieben.
Menge: 150,000 d

**1.3.40 Verkehrssich. läng. Dauer aufbauen, motorisiert, Umleitungsstrecke*Verk.konzept AG, U8.4**
*** Pauschalposition
Verkehrssicherung längerer Dauer einschließlich Verkehrszeichen und Verkehrseinrichtungen (Absperrgeräte,
Warnleuchten und Aufstellvorrichtungen) betriebsfertig
aufbauen. Vorhalten, Kontrolle, Wartung, Instandsetzung, Betreiben und Abbauen werden gesondert vergütet.
Vorübergehende Verkehrssicherungsmaßnahmen durchführen.
Vorübergehende Markierung, transportable Lichtsignalanlage, bauliches Leitelement, mobile Stauwarnanlage,
LED-Anzeigetafel und transportable Schutzeinrichtung
werden gesondert vergütet.
Verkehrssicherung an Umleitungsstrecke für den öffentlichen Verkehr.
Nach Verkehrskonzept des AG, Unterlage U8.4.
Vorhandene Verkehrsschilder nach Unterlagen des AG außer Kraft setzen.
Verkehrsrechtliche Anordnung nach Unterlagen des AG
einholen und zugehörige Unterlagen erstellen. Erforderliche Ortsbesichtigungen zur Erstellung der Planunterlagen für die verkehrsrechtliche Anordnung durchführen.
Menge: 1,000 Psch

**1.3.50 Verkehrssich. läng. Dauer vorhalten wie Vorposition**
StL-Nr. 2110511010
Verkehrssicherung längerer Dauer vorhalten, warten, instand setzen und betreiben. Vorübergehende Verkehrssicherungsmaßnahmen durchführen. Die Kontrolle der Verkehrssicherung wird gesondert vergütet.
Verkehrssicherung wie in Vorposition beschrieben.
Menge: 150,000 d

**1.3.60 Verkehrssich. läng. Dauer aufbauen, Fußgänger Umleitungsstrecke*Verk.konzept AG, U8.4**
*** Pauschalposition
Verkehrssicherung längerer Dauer einschließlich Verkehrszeichen und Verkehrseinrichtungen (Absperrgeräte,
Warnleuchten und Aufstellvorrichtungen) betriebsfertig
aufbauen. Vorhalten, Kontrolle, Wartung, Instandsetzung, Betreiben und Abbauen werden gesondert vergütet.
Verkehrssicherung an Umleitungsstrecke für den Fußgängerverkehr.
Nach Verkehrskonzept des AG, Unterlage U8.4.
Vorhandene Verkehrsschilder nach Unterlagen des AG außer Kraft setzen.
Verkehrsrechtliche Anordnung nach Unterlagen des AG
einholen und zugehörige Unterlagen erstellen. Erforderliche Ortsbesichtigungen zur Erstellung der Planunterlagen für die verkehrsrechtliche Anordnung durchführen.
Menge: 1,000 Psch

**1.3.70 Verkehrssich. läng. Dauer vorhalten wie Vorposition**
StL-Nr. 2110511010
Verkehrssicherung längerer Dauer vorhalten, warten, instand setzen und betreiben. Vorübergehende Verkehrssicherungsmaßnahmen durchführen. Die Kontrolle der Verkehrssicherung wird gesondert vergütet.
Verkehrssicherung wie in Vorposition beschrieben.
Menge: 150,000 d

#### Abschnitt 1.4 Gerüste, Schutzzelte

**1.4.10 Bauzeitliche Absturzsicherungen**
*** Pauschalposition
Bauzeitliche Absturzsicherungen für den Bauwerksbereich
herstellen nach Rückbau der Geländer und dem Anheben des Überbaues, vor- und unterhalten, ständig
kontrollieren, ggf. umsetzen und abbauen.
Ersatz zerstörter oder abhanden gekommener Teile ist in
die Position einzurechnen. Absturzsicherungen für den
unmittelbaren Baubereich.
Ausführung nach Wahl des AN entsprechend den
statischen, konstruktiven und sicherheitstechnischen
Erfordernissen.
Bereitstellung und bauzeitliche Unterhaltung von
Sicherheitseinrichtungen
70 v.H. der Pauschale werden nach betriebsbereiten
Aufbau der Rest nach den Rückbau vergütet.
Menge: 1,000 psch

**1.4.20 Traggerüst herstellen**
*** Pauschalposition
StL-Nr. 22116106009000
Traggerüst der Bemessungsklasse B für gesamtes Bauwerk
nach statischen, konstruktiven und sicherheitstechnischen Erfordernissen herstellen, vorhalten, unterhalten
und beseitigen.
Einrichtungen 'synchrone Pressenanlage einschl. alle erforderlichen Arbeitsmittel und Maschinen, für last- und weggesteuertes Anheben des gesamten Überbaus  A10 bis A40
liefern, aufbauen, einsetzen, vorhalten, zwischenzeitlich rückbauen nach Anhebe- und Abstapelvorgang; dann wieder liefern, aufbauen, einsetzen, vorhalten und wieder abbauen,
zwischenzeitliches Absetzen auf Abstapelblöcken,
Abstapelhöhe >=  0,50m einkalkulieren
Pressenstellplätze auf Widerlager vorbereiten
Erforderliche Zeiten für Hub- und Absenkvorgänge einschl. Abstapelvorgänge entsprechend dem Bauphasenplan U8.3
einrechnen.'
Menge: 1,000 Psch

**1.4.30 Arbeits- und Schutzgerüst herstellen Überbau*Trags.n.Wahl AN**
*** Pauschalposition
Arbeits- und Schutzgerüste, einschließlich ggf.
erforderlicher
Gründung, nach statischen, konstruktiven und sicherheitstechnischen Erfordernissen herstellen und beseitigen, für den Zeitraum der eigenen Leistung vorhalten
und unterhalten.
Einsatzort = Überbau.
Tragsystem 'nach Wahl AN'

Lichtraumprofil der DB-AG freihalten.
Gerüst mit wasserdichter Abdeckung.
Einrichtungen zum Schutz der Umwelt nach Unterlagen des
AG einbauen, vorhalten, unterhalten, ggf. betreiben und
beseitigen.
Arbeitsebene unter der Überbauunterseite komplett
beplanken.
60 v.H. des Preises werden nach Aufstellung, der Rest
nach Abbau vergütet.
Menge: 1,000 psch

**1.4.40 Schutzeinrichtung bereitstellen Beleuchtung**
*** Pauschalposition
StL-Nr. 241249219919
Witterungsbedingte Schutzeinrichtung entsprechend statischen, konstruktiven, sicherheitstechnischen, ausrüstungstechnischen und umwelttechnischen Erfordernissen
nach Unterlagen des AG bereitstellen. Zur Baustelle anfahren, abladen, wieder aufladen und von der Baustelle
abfahren.
Schutzeinrichtung bei Nichteinsatz vorhalten, einsetzen, vorhalten, unterhalten und betreiben wird gesondert vergütet.
Bauteil 'gesamtes Bauwerk'

Grundfläche 'gesamte Brückenfläche einschl. Kappen und
Trag-/Arbeitsgerüst.'

Schutzeinrichtung mit Beleuchtung.
Schutzeinrichtung '= Schutz- und Arbeitszelte zur
allseitigen Umhausung für sämtliche Arbeiten.
Einsatz auf Weisung des AG. Die Anforderungen an
witterungsbedingte Schutzeinrichtungen nach ZTV-ING
Teil 6, Abschnitt 3 sind einzuhalten.
Schutzeinrichtung mit dichtem Auffangboden und dichter
Umkleidung (Einhausung).'
Menge: 1,000 Psch

**1.4.50 Schutzeinr. b. Nichteinsatz vorhal.**
StL-Nr. 24124923
Witterungsbedingte Schutzeinrichtung bei Nichteinsatz
auf der Baustelle gemäß zeitlichen Vorgaben nach Unterlagen des AG vorhalten. Außer den vollen Monaten werden
Teilzeiten nach Tagen zu 1/30 des Einheitspreises vergütet.
Menge: 1,000 Mt

**1.4.60 Schutzeinr. vorh.,unterh.,betreib.**
StL-Nr. 24124928
Schutzeinrichtung betriebsbereit vorhalten, unterhalten
und betreiben nach Unterlagen des AG. Außer den vollen
Monaten werden Teilzeiten nach Tagen zu 1/30 des Einheitspreises vergütet.
Menge: 1,000 Mt

**1.4.70 Schutzeinrichtung beheizen**
Schutzeinrichtung beheizen.
Abgerechnet werden Kalendertage, an denen geheizt
werden muss.
Der angebotene EP gilt unabhängig von der Anzahl der
abgerechneten Tage.
Menge: 10,000 d

**1.4.80 Schutzeinrichtung beleuchten**
Schutzeinrichtung beleuchten.
Abgerechnet werden die Stunden, an denen beleuchtet
werden muss.
Der angebotene EP gilt unabhängig von der Anzahl der
abgerechneten Stunden.
Menge: 80,000 h

**1.4.90 Arbeiten in Schutzeinrichtungen**
*** Pauschalposition
Zulage für die erschwerten Bedingungen einschl. ggf.
erforderlicher Mehraufwendungen bei der Durchführung
aller Arbeiten innerhalb von witterungsbedingten
Schutzeinrichtungen entsprechend der Technologie des
AN und der einzuhaltenden Vertragstermine.
Menge: 1,000 Psch

#### Abschnitt 1.5 Erdarbeiten, Baugruben, Wasserhaltung

**1.5.10 Oberboden abtragen Abtrag ü. 10-30cm*Oberb.Verw. AN Abrechnung Abtrag**
Oberboden ggf. einschließlich Vegetationsdecke abtragen. Homogenbereiche nach Unterlagen des AG.
Homogenbereich 'Erd 1
manuelles Parallel- und Nacharbeiten mit einrechnen'

Neigung der Abtragsfläche '1:1,5 bis 1:1'

Dicke des Abtrages über 10 bis 30 cm.
Oberboden nach Wahl des AN verwerten.
Abgerechnet wird nach Abtragsprofilen.
Menge: 10,000 m3

**1.5.20 Boden bzw. Fels lösen und verwerten Planum nicht ges.*LAGA Z 2**
Boden bzw. Fels aus Abtragsbereichen lösen, laden und
nach Wahl des AN verwerten. Beschreibung der Homogenbereiche nach Unterlagen des AG. Die Herstellung von Mulden und Gräben wird gesondert vergütet.
Abgerechnet wird nach Abtragsprofilen.
Homogenbereich 'Erd 1;
in horizontalen und bis 1:2
geneigten Flächen, manuelles Parallel- und
Nacharbeiten mit einrechenen'

Profilgerecht lösen.
Das Herstellen des Planums wird nicht gesondert
vergütet.
Zuordnungswert nach LAGA = Z 2.
Menge: 15,000 m3

**1.5.30 Material liefern und einbauen Grobk. Boden*Bauwerke.**
Material liefern, profilgerecht einbauen und verdichten.
Material = Gemischtkörniger Boden.
Einbaustelle = Anschüttung Unterbauten.
Das Herstellen des Planums wird nicht gesondert
vergütet.
Abgerechnet wird nach Auftragsprofilen.
Menge: 15,000 m3

**1.5.40 Oberboden liefern und andecken Böschungen*Andeckung 5-15cm**
Oberboden liefern und profilgerecht andecken
und verdichten.
Andeckung auf Böschungen.
Dicke der Andeckung über 5 bis 15 cm.
Abgerechnet wird nach Auftragsprofilen.
Menge: 10,000 m3

**1.5.50 Nassansaat auf Oberboden herstellen Planum herstellen*Saatgut 15 g/m2**
Nassansaat auf Oberboden herstellen.
Neigung 'bis 1:2'

Ansaat 'auf Böschung'

Planum herstellen.
Saatgutmenge 15 g/m2.
Regelsaatgutmischung (RSM) 7.1.1 Landschaftsrasen-
Standard ohne Kräuter.
Menge: 100,000 m2

#### Abschnitt 1.6 Abdichtung, Fugen, Beläge

*Hinweis: GA Deckschicht*
Gußasphalt Deckschicht zw. den Kappen auf ganzer Breite bis zur ÜKO

**1.6.10 Fugenfüllung entfernen Randstreifen*Bitumen**
Fugenfüllung entfernen. Fugenflanken für Neuverfüllung
vorbereiten und reinigen.
Fuge in Randstreifen.
Fugenfüllung = Bitumen.
Fugenflanken = Gussasphalt an Gußasphalt
Fugenbreite bis 10 mm.
Fülltiefe über 30 bis 40 mm.
Fugenfüllung ausfräsen.
Ausführung in Teilabschnitten.
Ausgebaute Stoffe der Verwertung nach Wahl des AN zuführen.
Menge: 56,500 m

**1.6.20 Fugenfüllung entfernen Randstreifen*Bitumen**
Fugenfüllung entfernen. Fugenflanken für Neuverfüllung
vorbereiten und reinigen.
Fuge in Randstreifen.
Fugenfüllung = Bitumen.
Fugenflanken = Gussasphalt und Beton.
Fugenbreite bis 10 mm.
Fülltiefe über 30 bis 40 mm.
Fugenfüllung ausfräsen.
Manuelles Nacharbeiten ist in den EP einzurechnen
Ausführung in Teilabschnitten.
Ausgebaute Stoffe der Verwertung nach Wahl des AN zuführen.
Menge: 56,500 m

**1.6.30 Fugenfüllung entfernen Übergangskonstr.*Bitumen**
Fugenfüllung entfernen. Fugenflanken für Neuverfüllung
vorbereiten und reinigen.
Fuge an Übergangskonstruktion.
Fugenfüllung = Bitumen.
Fugenflanken = Gussasphalt und Stahl.
Fugenbreite bis 10 mm.
Fülltiefe über 30 bis 40 mm.
Fugenfüllung ausfräsen.
Ausführung in Teilabschnitten.
Manuelles Nacharbeiten an der ÜKO ist in den EP einzurechnen
Ausgebaute Stoffe der Verwertung nach Wahl des AN zuführen.
Menge: 20,000 m

**1.6.40 Asphalt fräsen AKS zw.Kappen*Gussasphalt Tiefe 2,5 - 4 cm***
Asphalt fräsen und Fräsgut aufnehmen. Anschlusskante
geradlinig auf Frästiefe herstellen.
Asphaltdeckschicht zwischen den Kappen.
Asphaltdeckschicht = Gussasphalt.
Frästiefe über 2,5 bis 4 cm.
Auf Bauwerk.
Fläche = Fahrbahn.
Fräsasphalt der Verwertung nach Wahl des AN zuführen.
Menge: 215,000 m2

**1.6.50 Unterlage reinigen gefr. Asphalt.*Zus. Flächen**
Unterlage reinigen. Anfallendes Kehrgut der Verwertung
nach Wahl des AN zuführen.
Unterlage = gefräste Asphaltschicht.
Zusammenhängende Teilflächen.
Menge: 215,000 m2

**1.6.60 Bitumenemulsion aufsprühen Bk3,2 bis Bk100*Asphalt gefräst C60BP4-S*Menge 250 g/m2 Vor ADS**
Bitumenemulsion zur Herstellung des Schichtenverbundes
aufsprühen.
Auf Verkehrsflächen der Belastungsklassen Bk3,2 bis
Bk100.
Unterlage = Asphaltbefestigung, gefräst.
Bindemittel = C60BP4-S.
Bindemittelmenge = 250 g/m2.
Vor Einbau Asphaltdeckschicht.
Menge: 215,000 m2

**1.6.70 Asphaltdecksch. aus MA 11 S herst.**
Asphaltdeckschicht aus Gussasphalt MA 11 S
Einbaubreiten 50cm nach Unterlagen des AG.
Auf Bauwerken in Randstreifen / Entwässerungsrinnen.
Ausbildung als Spitzrinne.
Einbaudicke = 3,5 cm einschl. eingedrückter
Abstreukörnung.
Einbaubreite = 50 cm.
Bindemittel = 25/55-55 A mit viskositätsveränderndem
Zusatz
bzw. einem entsprechend viskositätsveränderten
Bindemittel 25/55-55 A.
Anlieferung des Asphaltmischgutes in thermoisolierten
Transportbehältern.
Gussasphalt ohne Verwendung von Asphaltgranulat.
Randstreifen mit Sand abreiben.
Ausführung gemäß RiZ-ING Dicht 3 und ZTV-ING Teil 7
Abschnitt 1.
Einbau von Hand. Inklusive der erforderlichen
Abstellungen.
Menge: 15,000 m2

**1.6.80 Abstumpfungsmaßnahme durchführen**
StL-Nr. 231139529090
Abstumpfungsmaßnahme zur Erhöhung der Anfangsgriffigkeit durch gleichmäßiges Aufbringen und Einwalzen von
Abstreukörnung durchführen. Nicht gebundene Abstreukörnung aufnehmen und nach Wahl des AN verwerten.
Abstreukörnung '= Lieferkörnung 0/2.'

Abstreumenge '= 2 bis 3 kg/m². Im Verfahren C für die
Randstreifen. Gilt für den tiefliegenden und
hochliegenden Randstreifen.'
Menge: 15,000 m2

**1.6.90 Asphaltdecksch. aus MA 11 S herst. Bk3,2 und Bk10*Dicke 3,5 cm**
Asphaltdeckschicht aus Gussasphalt MA 11 S herstellen.
Einbaubreiten nach Unterlagen des AG.
In Verkehrsflächen der Belastungsklassen Bk3,2 und
Bk10.
Einbaudicke = 3,5 cm einschließlich eingedrückter Ab-
streukörnung.
Bindemittel = 20/30 mit viskositätsveränderndem Zusatz
bzw. einem entsprechend viskositätsveränderten Bindemittel 20/30.
Gussasphalt ohne Verwendung von Asphaltgranulat.
Menge: 200,000 m2

**1.6.100 Abstumpfungsmaßnahme durchführen bit.LFK 2/5**
StL-Nr. 231139524990
Abstumpfungsmaßnahme zur Erhöhung der Anfangsgriffigkeit durch gleichmäßiges Aufbringen und Einwalzen von
Abstreukörnung durchführen. Nicht gebundene Abstreukörnung aufnehmen und nach Wahl des AN verwerten.
Abstreukörnung = leicht bituminierte Lieferkörnung 2/5.
Aus Gestein 'Edelsplitt.'

Abstreumenge '= 12 bis 15 kg/m². Im Verfahren A für die
Fläche zwischen den Kappen.'
Menge: 200,000 m2

**1.6.110 Fugenfüllung herstellen*Deckschicht über 20-100 m*Tiefe 35 mm Breite 10 mm*Fugenmasse N2**
StL-Nr. 2311394291251001
Fugenfüllung herstellen.
Fuge 'GA Randvorlage zu GA zw. den Kappen'

In der Asphaltdeckschicht.
Einzellängen über 20,00 m bis 100,00 m.
Fugenspalttiefe = 35 mm.
Fugenspaltbreite = 10 mm.
Mit heiß verarbeitbarer Fugenmasse Typ N2, einschließlich zugehörigem und zuvor aufgetragenem Voranstrichmittel.
Menge: 29,000 m

**1.6.120 Fugenfüllung herstellen Fuge an Kappen*Deckschicht über 20-100 m*Tiefe 30 mm Breite 10 mm*Fugenmasse N2**
StL-Nr. 2311394261241001
Fugenfüllung herstellen.
Randfuge an Brückenkappen.
In der Asphaltdeckschicht.
Einzellängen über 20,00 m bis 100,00 m.
Fugenspalttiefe = 30 mm.
Fugenspaltbreite = 10 mm.
Mit heiß verarbeitbarer Fugenmasse Typ N2, einschließlich zugehörigem und zuvor aufgetragenem Voranstrichmittel.
Menge: 56,500 m

**1.6.130 Fugenfüllung herstellen*Deckschicht bis 20 m*Tiefe 30 mm Breite 10 mm*Fugenmasse N2**
StL-Nr. 2311394291141001
Fugenfüllung herstellen.
Fuge 'vor Übergängen'

In der Asphaltdeckschicht.
Einzellängen bis 20,00 m.
Fugenspalttiefe = 30 mm.
Fugenspaltbreite = 10 mm.
Mit heiß verarbeitbarer Fugenmasse Typ N2, einschließlich zugehörigem und zuvor aufgetragenem Voranstrichmittel.
Menge: 20,000 m

*Hinweis: GA Schutz- und Deckschicht Kammerwand*
GA Schutz- und Deckschicht zwischen ÜKO und Kammerwandabschluß

**1.6.140 Asphalt fräsen ADS zw.Kappen Tiefe ü.6-8 cm*Bauwerk Fahrbahn*Breite ü.30-50cm Fräsasph. verw.**
StL-Nr. 2311300559511210
Asphalt fräsen und Fräsgut aufnehmen. Anschlusskante
geradlinig auf Frästiefe herstellen. Der Schnittlinienabstand darf maximal 15 mm betragen.
Asphaltdeckschicht zwischen den Kappen.
Asphaltschicht 'Gußasphaltschutz- und -deckschicht'

Frästiefe über 6 bis 8 cm.
Auf Bauwerk.
Fläche = Fahrbahn.
Breite der Fläche über 30 bis 50 cm.
Fräsasphalt nach Wahl des AN verwerten.
Menge: 10,000 m2

**1.6.150 Abdichtung aufnehmen*Schweißbahn Teilflächen*Verwerten**
StL-Nr. 2412300391000101
Abdichtung nach Unterlagen des AG aufnehmen. Erforderliche Trennschnitte herstellen.
Abdichtung auf 'Überbau auf Kammerwand'

Dichtungsschicht = Bitumen-Schweißbahn 1-lagig.
Ausführung in Teilflächen.
Ausgebaute Stoffe nach Wahl des AN verwerten.
Menge: 10,000 m2

**1.6.160 Prüfung Abreißfestigkeit durchfüh. Widerl.u.Flügel*Oberfl.untersch.**
Prüfung der Abreißfestigkeit außerhalb der Ei-
genüberwachung nach Unterlagen des AG durchführen.
Prüfung, bestehend aus 3 Einzelmessungen.
Bauteil = Kammerwand
Oberfläche unterschiedlich geneigt nach Unterlagen des
AG.
Menge: 6,000 St

**1.6.170 Betonunterlage vorbereiten*Teilflächen strahlen/absaugen*abtr. von Besch. entsorgen**
StL-Nr. 2412410899010511
Betonunterlage nach Unterlagen des AG vorbereiten. Vorbereitete Flächen säubern.
Bauteil 'Kammerwand'

Ausführung in Teilflächen.
Vorbereitungsverfahren = Betonunterlage mit festen
Strahlmitteln strahlen bei gleichzeitigem Absaugen.
Beschichtungen, Voranstrich und Nachbehandlungsfilme
sowie Verunreinigungen entfernen.
Abfall entsorgen.
Menge: 10,000 m2
AKS 85: 6.100.1.0

**1.6.180 Betonunterlage versiegeln**
StL-Nr. 2412421390
Vorbereitete Betonunterlage mit Reaktionsharz versiegeln.
Reaktionsharz nach Unterlagen des AG. Versiegelung
zweilagig herstellen. Erste Lage im Überschuss abstreuen.
Nicht festhaftendes Abstreugut entfernen und nach Wahl
des AN verwerten.
Bauteil 'Kammerwand'
Menge: 10,000 m2
AKS 85: 6.100.1.0

**1.6.190 Dichtungssch. aus 1 Bitbahn herst.*Teilflächen**
StL-Nr. 241231239001
Dichtungsschicht aus einer Bitumen-Schweißbahn gemäß
ZTV-ING, Teil 6, Abschnitt 1 nach Unterlagen des AG
herstellen. Dichtungsschicht an bestehende Abdichtungen, Konstruktionen, Durchdringungskörper und sonstige
Einbauten anschließen. Anschlussflächen sind vorzubereiten. Das Einbauen von Verstärkungsstreifen und
Schutzlage wird gesondert vergütet.
Bauteil 'Kammerwand'

Ausführung in Teilflächen.
Menge: 7,500 m2

**1.6.200 Asphaltschutzschicht herstellen*MA11S,Bk100-Bk3,2*Bimi25/55-55A+vvZ ohne Asph.Granul.**
StL-Nr. 2311380791920100
Asphaltschutzschicht auf Dichtungsschicht herstellen.
Fugen herstellen und verfüllen wird gesondert vergütet.
Einbaubreiten nach Unterlagen des AG.
Bauteil 'Kammerwand'

Asphaltschutzschicht aus MA 11 S. Einbau in Verkehrsflächen der Belastungsklassen Bk100 bis Bk3,2.
Einbau 'dicke gemäß Bestand 3,5cm'

Bindemittel = 25/55-55 A mit viskositätsveränderndem
Zusatz bzw. einem entsprechend viskositätsveränderten
Bindemittel 25/55-55 A.
Asphaltschutzschicht ohne Verwendung von Asphaltgranulat aus Gussasphalt.
Menge: 10,000 m2

**1.6.210 Asphaltdecksch. aus MA 11 S herst. Bk3,2 und Bk10*Dicke 3,5 cm**
Asphaltdeckschicht aus Gussasphalt MA 11 S herstellen.
Einbaubreiten nach Unterlagen des AG.
In Verkehrsflächen der Belastungsklassen Bk3,2 und
Bk10.
Einbaudicke = 3,5 cm einschließlich eingedrückter Ab-
streukörnung.
Bindemittel = 20/30 mit viskositätsveränderndem Zusatz
bzw. einem entsprechend viskositätsveränderten Bindemittel 20/30.
Gussasphalt ohne Verwendung von Asphaltgranulat.
Menge: 10,000 m2

**1.6.220 Abstumpfungsmaßnahme durchführen bit.LFK 2/5**
StL-Nr. 231139524990
Abstumpfungsmaßnahme zur Erhöhung der Anfangsgriffigkeit durch gleichmäßiges Aufbringen und Einwalzen von
Abstreukörnung durchführen. Nicht gebundene Abstreukörnung aufnehmen und nach Wahl des AN verwerten.
Abstreukörnung = leicht bituminierte Lieferkörnung 2/5.
Aus Gestein 'Edelsplitt.'

Abstreumenge '= 12 bis 15 kg/m². Im Verfahren A für die
Fläche zwischen den Kappen.'
Menge: 10,000 m2

**1.6.230 Fugenfüllung herstellen*Deckschicht bis 20 m Breite 10 mm*2 Lag. mit Ufst. Fugenmasse N2**
StL-Nr. 2311394291191301
Fugenfüllung herstellen.
Fuge 'vor Übergängen und im Anschluß an Straßenbauasphalt'

In der Asphaltdeckschicht.
Einzellängen bis 20,00 m.
Fugenspalttiefe '80mm'

Fugenspaltbreite = 10 mm.
Fugenspalt verfüllen in zwei Lagen mit Unterfüllstoff
zwischen erster und zweiter Lage.
Mit heiß verarbeitbarer Fugenmasse Typ N2, einschließlich zugehörigem und zuvor aufgetragenem Voranstrichmittel.
Menge: 40,000 m

#### Abschnitt 1.7 Geländer, Schutzplanken, Ausstattung

**1.7.10 Umbau Tropftülle**
Anbau Verlängerung und Abweiser
Altteil fachgerecht säubern und vorbereiten
Verlängerung um 10cm freie Länge,
Edelstahlfallrohr, du=51x2,6
Verbindung neu/alt mit Überschiebmuffe
und Flansch
Menge: 2,000 St

**1.7.20 Berührungsschutz abbauen Brücke*RiZ Elt 2*T.Kunstst.+Fangk..**
Berührungsschutz an Brücken über Oberleitungsanlagen
aus Pfosten und Wandelementen auf dem Bauwerk
abbauen und der Verwertung nach Wahl des AN zuführen.
Einschließlich Rückbau der Erdungsleitung.
Einbauort = Kappen.
Berührungsschutz nach RiZ Elt 2.
Wandelemente aus transparentem Kunststoff mit Fangkonstruktion.
Pfostenverankerung ausbauen.
Ankerlöcher verschließen.
Menge: 35,000 m

**1.7.30 Füllstabgeländer abbauen Brücke*Stahl*H = 1200 mm.**
Geländer nach Unterlagen des AG abbauen
Abgerechnet wird nach Länge des Handlaufs zwischen den
Achsen der Endpfosten bzw. Endstäbe.
Geländer für Brücke mit Drahtseil im Handlauf.
Material = Stahl.
Höhe des Geländers 1200 mm.
Pfosten mit Fußplatte, einschließlich Entfernen der
Mörtelausgleichsschicht und Verankerung, Anker
ausbauen, Ankerloch mit Zementmörtel mit
Kunststoffzusatz (PCC) verfüllen.
Konstruktionsteile innerhalb der Baustelle sortiert
lagern.
Sonstiges Abbruchgut der Verwertung nach Wahl des AN
zuführen.
Menge: 24,000 m

**1.7.40 Füllstabgeländer einbauen Brücke*Stahl*H = 1200 mm**
Füllstabgeländer des AG einbauen.
Abgerechnet wird nach Länge des Handlaufs zwischen den
Achsen der Endpfosten bzw. Endstäbe.
Geländer für Brücke mit Drahtseil im Handlauf.
Material = Stahl
Höhe des Geländers 1200 mm.
Ausbildung als Füllstabgeländer.
Im Handlauf feuerverzinktes Drahtseil, Durchmesser 20
mm, einziehen und verankern.
Verankerung mit Fußplatte und Verbundankern.
Menge: 24,000 m

**1.7.50 Geländerverankerung einbauen Brücke*Stahlplatte**
Verankerung für Geländer nach Unterlagen des AG einbauen.
Einbau auf Brücke.
Verankerung = Fußplatte aus Stahl, 220 * 220 * 12 mm,
mit 4 Verbundanker M 12.
Material = nichtrostender Stahl, Stahlsorte A4 oder A5
bzw. Werkstoff-Nr. 1.4401 oder 1.4571.
Bohrlöcher herstellen.
Fußplattenunterstopfung mit Mörtel nach ZTV-ING 8-6
herstellen.
Menge: 16,000 St

**1.7.60 Handlaufverschraubung einbauen Brücke*.**
Verschraubung für Geländerhandlauf nach Unterlagen des
AG einbauen.
Einbau auf Brücke.
Befestigung 'mit Schrauben M10.
Material = nichtrostender Stahl, Stahlsorte A4 oder A5
bzw. Werkstoff-Nr. 1.4401 oder 1.4571.'
Menge: 48,000 St

**1.7.70 Stahlbauteil vorbereiten Geländer*Vollerneuerung**
Stahlbauteil nach Unterlagen des AG für Korrosionsschutz vorbereiten.
Bauteil = Geländer.
Vorbereitung für Vollerneuerung.
Ausführung im Bereich von Sichtflächen.
Ausgangszustand der beschichteten Oberfläche = Starke
Schmutz- und Salzablagerung, örtliche Durchrostung der
Beschichtung, Rostgrad Ri3 bis Ri4 nach DIN EN ISO
4628-3. Vereinzelt Abblätterungen in der Beschichtung.
Anteil der vorzubereitenden Fläche = 20-25 v.H.
Verfahren 'nach Wahl AN,
Vorbereitungsgrad Sa 2 1/2'

Vorbereitungsarbeiten auf der Baustelle durchführen.
Abfall entsorgen.
Abgerechnet wird nach Handlauflänge zwischen den Achsen
der Endpfosten bzw. Endstäbe.
Menge: 24,000 m

**1.7.80 Stahlbauteil mit Korr.schutz vers. Geländer*Bauteil Nr. 3.1**
Stahlbauteil nach Unterlagen des AG mit Korrosionsschutz versehen. Lt. Tabelle "Korrosionsschutzsysteme"
der ZTV-ING Teil 4, Abschnitt 3, Anhang A. Oberflächenvorbereitung wird gesondert vergütet.
Zu beschichtendes Bauteil = Geländer.
Bauteil Nr. 3.1
Zugrundegelegte Korrosionsbelastung = c).
Korrosionsschutzsystem Nr. '5'

Beschichtung 'auf Epoxidharz- und Polyurethangrundlage nach Blatt 87. Deckbeschichtung mit Ei-
senglimmer.
Farbton Deckbeschichtung = Lichtgrau (RAL7035).'

Erforderliche Zwischenreinigungen ausführen.
Abgerechnet wird nach Handlauflänge zwischen den Achsen
der Endpfosten bzw. Endstäbe.
Menge: 24,000 m

**1.7.90 SE aus Stahl abbauen*Profil A Pfost. A=1,33 m*Teile lagern**
StL-Nr. 1782900391300002
Schutzeinrichtung (SE) aus Stahl einschließlich sämtlicher Einzelteile abbauen.
SE 'ESP'

Holm Profil A.
Mit Pfosten, Abstand = 1,33 m.
Konstruktionsteile innerhalb der Baustelle sortiert
nach Unterlagen des AG lagern.
Menge: 16,000 m

**1.7.100 SE aus Stahl abbauen*Profil A Pfost. A=1,33 m*Teile lagern**
StL-Nr. 1782900391300002
Schutzeinrichtung (SE) aus Stahl einschließlich sämtlicher Einzelteile abbauen.
SE 'ESP mit Aufsatzgeländer'

Holm Profil A.
Mit Pfosten, Abstand = 1,33 m.
Konstruktionsteile innerhalb der Baustelle sortiert
nach Unterlagen des AG lagern.
Menge: 16,000 m

**1.7.110 FRS ausrichten Ausricht.bis15cm*EDSP Pf-Abstand 1,33m**
Vorhandenes Fahrzeugrückhaltesystem (FRS) höhengerecht
ausrichten.
Ausrichtung = Konstruktion ist bis 15 cm zu hoch.
Konstruktion = Einfach Distanzschutzplanke mit
Aufsatzgeländer auf Bauwerk.
Einbauort = Kappe
Pfostenabstand 1,33 m.
Menge: 30,000 m

**1.7.120 FRS ausrichten Ausricht.bis15cm*EDSP Pf-Abstand 1,33m**
Vorhandenes Fahrzeugrückhaltesystem (FRS) höhengerecht
ausrichten.
Ausrichtung = Konstruktion ist bis 15 cm zu hoch.
Konstruktion = Einfach Distanzschutzplanke auf Bauwerk.
Einbauort = Kappe
Pfostenabstand 1,33 m.
Menge: 30,000 m

**1.7.130 SE aus Stahl einbauen Pfost. A=1,33 m*Teile lagern**
Schutzeinrichtung (SE) aus Stahl einschließlich sämtlicher Einzelteilewieder einbauen.
SE 'ESP'

Holm Profil A.
Mit Pfosten, Abstand = 1,33 m.
Konstruktionsteile lagern innerhalb der Baustelle sortiert.
Befestigungsmittel neu liefern
Menge: 16,000 m

**1.7.140 SE aus Stahl einbauen Gel Pfost. A=1,33 m*Teile lagern**
Schutzeinrichtung (SE) aus Stahl einschließlich sämtlicher Einzelteilewieder einbauen.
SE 'ESP mit Aufsatzgeländer'

Holm Profil A.
Mit Pfosten, Abstand = 1,33 m.
Konstruktionsteile lagern innerhalb der Baustelle sortiert.
Befestigungsmittel neu liefern
Menge: 16,000 m

*Hinweis: Beschilderung*
Beschilderung Dienststreppe

**1.7.150 Rohrpfosten liefern u. aufstellen Länge 1500 mm*St. 60,3/2,0 mmMit Erdanker**
Rohrpfosten mit Abdeckkappe für Verkehrsschild liefern
und aufstellen.
Anfallenden Aushubarbeiten ausführen.
Stahlteile feuerverzinkt.
Pfostenlänge = 1500 mm.
Rohr = Stahl 60,3/2,0 mm.
Pfosten mit biegesteifem Erdanker aus Rundstahl, ca.
250 mm vom unteren Rohrende.
Lieferung frei Lagerplatz nach Unterlagen des AG. Abladen durch AN.
Pfosten mit biegesteifem Erdanker aus Rundstahl, ca.
250 mm vom unteren Rohrende.
Menge: 2,000 St

**1.7.160 Beschilderung Betriebstreppe**
Beschilderung an Betriebstreppen liefern und
herstellen.
Rohrpfosten - Stahl, feuerverzinkt, Durchmesser 60,3
mm,
Wandstärke mind. 2,0 mm, mind. Länge 2,5 m.
Bodenhülse - Grauguss, mind. 300 mm lang, DU 60 mm,
mit  Klemm- und Gewindering.
Befestigung - Flachstahl, feuerverzinkt, mind. 30x5 mm,
Schellendurchmesser 60,3 mm, incl. Schrauben,
Unterlegscheiben und Muttern
(V2A) und
Befestigungsmittel (V2A) für Schild.
Schild - Aluminium, 3 mm, glatt, mit Randverstärkung,
  wetterfest, 231x420 mm.
        - Kontrast 12,5 mm
        - Rand 18,7 mm
        - Radius 50 mm
        - Grund - Folie Typ 1, weiß
        - Schrift - schwarz, Größe 35 mm und 17 mm
  "Betriebsgelände" 35 mm
  "Betreten verboten" 35 mm
  "Straßenbauverwaltung Saalekreis" 17 mm
Bodenfreiheit - Regelaufstellung 2000 mm.
Siehe Anlage zu den Ausschreibungsunterlagen.
Ausführung einschließlich aller Gründungs- und
Betonarbeiten. Aushub nach Wahl des AN verwerten.
Menge: 2,000 St

#### Abschnitt 1.8 Instandsetzung FÜK

**1.8.10 Übergangskonstruktionsteil ausbauen Überbaubreite**
StL-Nr. 2412120939
Teil einer Übergangskonstruktion aus Stahl nach Unterlagen des AG ausbauen und nach Wahl des AN verwerten.
Ausbau aus gesamter Überbaubreite.
Konstruktionsteil 'Dehnungshohl- oder Faltprofil l
Einzellänge auf dem Überbau 17m, zwei Abwinklungen
zwischen Kappen und unter Blechabdeckung im Kappenbereich.
Das ausgebaute Dichtprofil geht in Eigentum des AN über und ist zu entsorgen.'
Menge: 2,000 St

**1.8.20 Übergangskonstruktionsteil ausbauen Kappe*Schleppblech**
Teil einer Übergangskonstruktion aus Stahl nach Unterlagen des AG ausbauen und seitlich lagern.
Ausbau aus Kappe.
Einzelläge bis 2,50m
Konstruktionsteil = Abdeckbleche Gehweg
Material = nichtrostender Stahl, Stahlsorte A4 oder A5
bzw. Werkstoff-Nr. 1.4401 oder 1.4571.
Befestigung der Stahlblechabdeckung ausbauen und erneuern.
Menge: 4,000 St

**1.8.30 Dichtprofil einbauen**
Dichtprofil auf Gesamtbreite der Überbauten des
Lamellenübergangs liefern und einbauen
Zwei Abwinklungen einbauen
Einzellänge 17,5m
Ausführung gem. BMV RiZ- ING " Übe 1 " .
Bandprofil = Chloroprene- Kautschuk oder EPDM mit hoher
Weiterreißfestigkeit. Salzwasser- , öl- und
alterungsbeständig.
Menge: 2,000 St

**1.8.40 Übergangskonstruktion instandsetzen**
Schraubenaufnahme im Kappenbereich für Befestigung Schleppblech fachgerecht abtrennen und durch ein neues Stück ergänzen. Größe und Schraubendurchmesser gemäß Bestand.
Material: Stahl S235JRG3
Befestigung durch Anschweißen
Gewinde mit geeignetem Gewindeschneider vor Ort einschneiden.
Menge: 20,000 St

**1.8.50 Schleppblech montieren**
Vorhandenes, seitlich gelagertes Schleppblech montieren,
Schrauben liefern,
Material der Befestigungsmittel aus nichtrostendem Stahl der Stahlgruppe A4,
Werkstoff-Nr. 1.4401 bzw. 1.4571 nach DIN EN 10088
Größe gemäß Bestand
Menge: 4,000 St

**1.8.60 Stahloberfläche vorbereiten*Teilerneuerung tro. Mehrw*Sa 2 1/2 Baustelle Neubau*vorbereitete Fl.**
StL-Nr. 1982211393991122
Stahloberfläche nach Unterlagen des AG für Korrosionsschutz vorbereiten.
Bauteil 'sichtbare Teile der Übergangskonstruktionen'

Vorbereitung für Teilerneuerung.
Ausführung 'Ausführung im eingebauten Zustand (auf der Baustelle ).'

Ausgangszustand 'Schmutz und Salzablagerung, örtliche
Durchrostung der Beschichtung, Rostgrad Ri3 bis Ri4.
Vereinzelt Abblätterungen in der Beschichtung'

Verfahren = Trockenes Abstrahlen mit Mehrwegstrahlmittel.
Oberflächenvorbereitungsgrad Sa 2 1/2.
Vorbereitungsarbeiten auf der Baustelle durchführen.
Abfall entsorgen.
Abgerechnet wird die vorbereitete Stahlfläche.
Menge: 5,000 m2

**1.8.70 Stahlfl. mit Korr.schutz versehen Zwischenreinigung**
StL-Nr. 19822213999901
Stahlfläche nach Unterlagen des AG mit Korrosionsschutz
versehen. Lt. Tabelle "Korrosionsschutzsysteme" der
ZTV-ING Teil 4, Abschnitt 3, Anhang A. Oberflächenvorbereitung wird gesondert vergütet.
Zu beschichtendes Bauteil 'sichtbare Teile der Übergangskonstruktionen (Bestand und Neuteile)
Die Applikation muss sich sofort nach erfolgter Vorbereitung der Oberfläche anschließen.'

Zugrundegelegte Korrosionsbelastung 'C5-I und C5-M'

Korrosionsschutzsystem Nr. '3.4.2 Nr. 1:
GB EP-Zinkstaub 70 µm
1. ZB EP  80 µm
2. ZB EP  80 µm
3. ZB EP  80 µm
DB EP  80 µm
Beschichtungsstoffe gemäß TL/TP KOR Anhang E Blatt 87/97
Farbe der Deckbeschichtung: s ilbergrau RAL 7 001.'

Beschichtung 'Bei betonberührten Flächen einen mind. 5 cm breiten Randstreifen mit 1 GB aus EP- Zinkstaub mitbeschichten'

Erforderliche Zwischenreinigungen ausführen.
Menge: 5,000 m2

#### Abschnitt 1.9 Korrosionsschutzinstandsetzung Träger

**1.9.10 Arbeiten in Schutzeinrichtungen**
*** Pauschalposition
Zulage für die erschwerten Bedingungen einschl. ggf.
erforderlicher Mehraufwendungen bei der Durchführung
bei Strahlarbeiten bei Abtrag von Farbschichten an Trägern (hier unter Vollschutz arbeiten).
Menge: 1,000 psch

**1.9.20 Stahloberfläche vorbereiten Gesamtkonstrukt.*Teilerneuerung Sichtflächen*Sweepstrahlen Baustelle Neubau*gesamte Fläche**
StL-Nr. 2212211313108021
Stahloberfläche nach Unterlagen des AG für Korrosionsschutz vorbereiten.
Bauteil = Gesamtkonstruktion.
Vorbereitung für Teilerneuerung.
Ausführung im Bereich von Sichtflächen.
Verfahren = Sweepstrahlen.
Vorbereitungsarbeiten auf der Baustelle durchführen.
Abgerechnet wird die gesamte Fläche des Bauteils.
Menge: 325,000 m2

**1.9.30 Stahloberfläche vorbereiten Vollwandträger*Ausbesserung Sichtflächen*örtlich Ri3-Ri4 Sweepstrahlen*PSa 2 1/2 Baustelle Neubau*vorbereitete Fl.**
StL-Nr. 2212211354188322
Stahloberfläche nach Unterlagen des AG für Korrosionsschutz vorbereiten.
Bauteil = Vollwandträger einschließlich Verbände.
Vorbereitung für Ausbesserung.
Ausführung im Bereich von Sichtflächen.
Ausgangszustand der beschichteten Oberfläche = starke
Schmutz- und Salzablagerung, örtliche Durchrostung der
Beschichtung, Rostgrad Ri3 bis Ri4 nach DIN EN ISO
4628-3. Vereinzelt Abblätterungen in der Beschichtung.
Anteil der vorzubereitenden Fläche = 20-25 v.H.
Verfahren = Sweepstrahlen.
Oberflächenvorbereitungsgrad PSa 2 1/2.
Vorbereitungsarbeiten auf der Baustelle durchführen.
Abgerechnet wird die vorbereitete Stahlfläche.
Menge: 100,000 m2

**1.9.40 Stahloberfläche grundbeschichten*auf Baustelle Airless*EP Zinkst., Bl.87 80 mym*Kantenschutz vorbereitete Fl.**
StL-Nr. 2212241390213312
Stahloberfläche nach Unterlagen des AG grundbeschichten. Vorbereiten der zu beschichtenden Oberfläche wird
gesondert vergütet.
Bauteil '= Stahlverbundträger.'

Grundbeschichtung auf der Baustelle aufbringen.
Grundbeschichtung mit Airless-Spritzgerät auftragen.
Beschichtungsstoff auf Epoxidharz-Basis mit Zinkstaub
nach Blatt 87.
Sollschichtdicke = 80 mym.
Zusätzliche Beschichtung als Schutz an Kanten,
Schweißnähten und Verbindungsmitteln in Abstimmung auf
das Korrosionsschutzsystem mind. 25 mm beidseits der
Kante/Schweißnaht/Verbindungsmittel aufbringen.
Abgerechnet wird die vorbereitete Stahlfläche.
Menge: 100,000 m2

**1.9.50 Stahloberfläche zwischenbeschichten*2 Schichten/Baust EP EG, Bl.87*160 mym Airless*vorbereitete Fl.**
StL-Nr. 2212251390503522
Stahloberfläche nach Unterlagen des AG zwischenbeschichten.
Bauteil '= Stahlverbundträger.'

Zwischenbeschichtung bestehend aus zwei Schichten, auf
der Baustelle aufbringen.
Beschichtungsstoff auf Epoxidharz-Basis mit Eisenglimmer nach Blatt 87.
Sollschichtdicke = 160 (2x80) mym.
Zwischenbeschichtung mit Airless-Spritzgerät auftragen.
Ecken, Kanten, Schrauben, schwer zugängliche Bereiche,
etc. vorstreichen.
Abgerechnet wird die vorbereitete Stahlfläche.
Menge: 100,000 m2

**1.9.60 Stahloberfläche deckbeschichten*auf Baustelle PUR EG, Bl.87*80 mym Airless*gesamte Fläche**
StL-Nr. 2212261390231201
Stahloberfläche nach Unterlagen des AG deckbeschichten.
Bauteil '= Stahlverbundträger
Deckbeschichtung Farbe RAL6000 (Patinagrün).'

Deckbeschichtung auf der Baustelle aufbringen.
Beschichtungsstoff auf Polyurethan-Basis mit Eisenglimmer nach Blatt 87.
Sollschichtdicke = 80 mym.
Deckbeschichtung mit Airless-Spritzgerät auftragen.
Ecken, Kanten, Schrauben, schwer zugängliche Bereiche,
etc. vorstreichen.
Abgerechnet wird die gesamte Fläche des Bauteils.
Menge: 325,000 m2

**1.9.70 Kennzeichnung am Bauwerk**
*** Pauschalposition
Kennzeichnung des angewendeten Korrosionsschutzsystems am Bauwerk gemäß
ZTV-KOR Stahlbauten, Anhang B4.
Menge: 1,000 Psch

#### Abschnitt 1.10 Lagerwechsel

**1.10.10 Lager ausbauen Widerlager*Presse Unterbau Elastomerlager*Untere Ankerpl.**
StL-Nr. 24121103110102
Lager ggf. mit Lager- und Futterplatten ausbauen und
nach Wahl des AN verwerten.
Bauwerk, Lagerkonstruktion und Lagerkräfte nach Unterlagen des AG.
Aufgelagertes Bauteil anheben und nach Einbau eines La-
gers wieder ablassen.
Ggf. Mörtelbett beseitigen.
Ausbau auf Widerlager.
Pressenansatz auf Unterbauten.
Lagerart = Elastomerlager.
Untere Ankerplatte ausbauen.
Menge: 10,000 St

**1.10.20 Elastomerlager einbauen Widerlager Rund/N=1 MN*Verz./EP/PUR**
StL-Nr. 2412111319994992
Elastomerlager einschließlich oberer und unterer Ankerplatte nach Unterlagen des AG einbauen. Für den Korrosionsschutz zu beachten:
Bei betonberührten Flächen Randstreifen von fünf cm
mitbeschichten. Bei Berührungsflächen Stahl/Elastomer
nur Randstreifen von zwei cm beschichten. Ggf. vorhandene Kontaktfläche zwischen Lager- und Ankerplatte vorbereiten, Vorbereitungsgrad Sa 2 1/2, und beschichten
mit einer Grundbeschichtung auf Alkalisilikat-Grundlage
mit Zinkstaub nach Blatt 85, Sollschichtdicke = 40 mym.
Einbau auf Widerlager.
Elastomerlager 'nach statisch-konstruktiven Erfordernissen'

Verankerung 'nach statisch-konstruktiven Erfordernissen'

Zulässige Verschiebung 'nach statisch-konstruktiven Erfordernissen'

Lager rund, aufnehmbare Normalkraft 1 MN.
Aufnehmbare Kraft in Bauwerkslängsrichtung 'nach statisch-konstruktiven Erfordernissen'

Aufnehmbare Kraft in Bauwerksquerrichtung 'nach statisch-konstruktiven Erfordernissen'

Korrosionsschutz: Stahlflächen vorbereiten, Vorbereitungsgrad Sa 3, spritzverzinken, Sollschichtdicke 100
mym. Zwischenbeschichtung mit Eisenglimmer auf Epoxidharz-Grundlage nach Blatt 87, Sollschichtdicke 80 mym.
Deckbeschichtung mit Eisenglimmer auf Polyurethan-
Grundlage nach Blatt 87, Sollschichtdicke 80 mym.
Menge: 10,000 St

**1.10.30 Ankerplatte für Lager einbauen Widerlager*Platte unten**
StL-Nr. 241211731299
Ankerplatte aus Stahl für Lager entsprechend statischen
und konstruktiven Erfordernissen nach Unterlagen des AG
einbauen. Korrosionsschutz entsprechend Lager.
Einbau auf Widerlager.
Ankerplatte unten.
Plattendicke '20mm, Ankerplatte mit Zementmörtel kraftschlüssig vergiesen'
Menge: 10,000 St

#### Abschnitt 1.11 Auflagerbank /-entwässerung

**1.11.10 Arbeiten in beengten Platzverhältnissen**
*** Pauschalposition
Zulage für die erschwerten Bedingungen einschl. ggf.
erforderlicher Mehraufwendungen bei der Durchführung
aller Arbeiten im Bereich beengter Platzverhältnisse wie Auflagerbank/Kammerwand
Mehrauswand bei manuellen Arbeiten, mehrfaches Umsetzen und Fördern von Abbruchgut und Einbaumaterial etc.
entsprechend der Technologie des
AN und der einzuhaltenden Vertragstermine.
Menge: 1,000 Psch

**1.11.20 Betonbauteil abbrechen Unbewehrter Beton C20/25 bis C35/45***
Beton nach Unterlagen des AG abbrechen.
Bauteil 'aufbetonierte Entwässerungsrinne
ca. A=0,02 m²'

Material = Unbewehrter Beton.
Druckfestigkeitsklasse über C20/25 bis C35/45.
Abbruch 'maschinell per Hand.'

Abbruchgut 'ist entsprechend LAGA Bauschutt in die
Zuordnungsklasse Z2 eingeordnet.
Der Abfallschlüssel ist 17 01 01.
Abbruchgut in Eigentum des AN übernehmen und
fachgerecht entsorgen.
Dem AG ist der Entsorgungsnachweis zu erbringen.'
Menge: 24,000 m

**1.11.30 Beton aufbrechen Stahlbeton C20/25 bis C35/45*.**
Beton nach Unterlagen des AG aufbrechen.
Bauteil 'Lagersockel'

Material = Stahlbeton.
Druckfestigkeitsklasse über C20/25 bis C35/45.
Aufbruch 'per Hand. , h<5cm'
A= 0,60m x 0,60m
Vorhandene Bewehrung erhalten.
Aufbruchgut ist entsprechend LAGA Bauschutt in die
Zuordnungsklasse Z2 eingeordnet.
Der Abfallschlüssel ist 17 01 01.
Aufbruchgut in Eigentum des AN übernehmen und
fachgerecht
entsorgen.
Dem AG ist der Entsorgungsnachweis zu erbringen.
Menge: 10,000 m2

**1.11.40 Beton aufbrechen Stahlbeton C20/25 bis C35/45*.**
Beton nach Unterlagen des AG aufbrechen.
Bauteil 'Auflagerbank, unter künftiger Pressenstandfläche'

Material = Stahlbeton.
Druckfestigkeitsklasse über C20/25 bis C35/45.
Aufbruch 'maschinell per Hand. Aufstemmen bis 5cm unter
der erstenBewehrungslage.
Dicke= 0,10m, A= 1,5m x 0,5m'

Vorhandene Bewehrung erhalten.
Aufbruchgut ist entsprechend LAGA Bauschutt in die
Zuordnungsklasse Z2 eingeordnet.
Der Abfallschlüssel ist 17 01 01.
Aufbruchgut in Eigentum des AN übernehmen und
fachgerecht
entsorgen.
Dem AG ist der Entsorgungsnachweis zu erbringen.
Menge: 20,000 St

**1.11.50 Betonstahl vorbereiten ReinG = Sa 2 1/2**
Freiliegenden Betonstahl unterschiedlicher Durchmesser
vorbereiten. Abfall entsorgen.
Norm-Reinheitsgrad = Sa 2 1/2.
Menge: 60,000 m

**1.11.60 Betonstahl beschichten**
Freiliegenden Betonstahl unterschiedlicher Durchmesser
beschichten. Betonstahl vorbereiten wird gesondert vergütet.
Beschichtungsstoff 'mineralischer Korrosionsschutz
(mindestens 2 Grundbeschichtungen)'
Menge: 60,000 m

**1.11.70 Betonunterlage vorbereiten*Oberfl. waager. Teilflächen*strahlen/absaugen Abtrag ü. 3-5 cm*entsorgen**
StL-Nr. 2412410899110581
Betonunterlage nach Unterlagen des AG vorbereiten. Vorbereitete Flächen säubern.
Bauteil 'Lagerbank (Pressenstandfläche)  und Lagersockel'

Oberfläche waagerecht bis 20 v.H. geneigt.
Ausführung in Teilflächen.
Vorbereitungsverfahren = Betonunterlage mit festen
Strahlmitteln strahlen bei gleichzeitigem Absaugen.
Beton abtragen, Abtragstiefe über 3 bis 5 cm.
Abfall entsorgen.
Menge: 19,000 m2

**1.11.80 Betonstahl einbauen**
StL-Nr. 2211821399
Betonstahl entsprechend statischen und konstruktiven
Erfordernissen einbauen.
Bauteil 'Auflagerbank, Pressenstandorte'

Stahlsorte 'B 500 B, Stabstahl
Verzinkten Bindedraht verwenden'
Menge: 0,900 t

**1.11.90 Bew. Beton einschl. Schalung herst.*Stahlbeton**
StL-Nr. 2211831391999900
Bewehrten Beton einschließlich Schalung nach Unterlagen
des AG herstellen. Schalung vorhalten und beseitigen.
Bewehrung und Traggerüst der Bemessungsklasse B werden
gesondert vergütet.
Bauteil 'Auflagerbank (Pressenstandfläche)  nach Zeichnung
Mehraufwendungen für die Herstellung der Bewehrungsanschlüsse zu Widerlagern nach Wahl des AN werden nicht
gesondert vergütet.
Betonagen in technologisch bedingten Teilabschnitten mit einrechnen.
Beengte Einbauverhältnisse mit einrechnen'

Art der Verwendung = Stahlbeton.
Druckfestigkeitsklasse 'C 35/45'

Expositionsklasse 'XC4, XD1, XF2,
Expositions-/Feuchtigkeitsklasse WA'

Zusätzliche Anforderungen 'Gesteinskörnung
entsprechend ZTV-StB LSBB 17 berücksichtigen.'

Sichtflächenschalung '= glatte Schalung, Oberfläche horizontal glatt abreiben;'
Menge: 3,000 m3

**1.11.100 Verbundanker herstellen*Beton BSt 500 B*Länge bis 0,3 m DU 12 mm*Mit Bohrloch PCC-Mörtel**
StL-Nr. 2211891899111113
Verbundanker nach statischen und konstruktiven Erfordernissen herstellen.
Bauteil 'unter Lagersockel und Pressenstandfläche'

Verbundanker in Beton.
Stahlsorte BSt 500 B.
Ankerlänge bis 0,30 m.
Anker-Durchmesser 12 mm.
Bohrloch herstellen.
Verfüllgut = PCC-Mörtel.
Menge: 40,000 St

**1.11.110 Schalung herstellen und beseitigen.**
StL-Nr. 22118113900000
Schalung für Betonbauteil einschließlich Aussparungen
und Schlitzen nach Unterlagen des AG herstellen, vorhalten und beseitigen.
Bauteil 'Lagersockel'
Menge: 2,000 m2

**1.11.120 Betonstahl einbauen**
StL-Nr. 2211821399
Betonstahl entsprechend statischen und konstruktiven
Erfordernissen einbauen.
Bauteil 'Lagersockel'

Stahlsorte 'B 500 B, Stabstahl
Verzinkten Bindedraht verwenden'
Menge: 0,100 t

**1.11.130 Bew. Beton herst., Schalung gesond.*Stahlbeton C35/45*XF2, XC4, XD1**
StL-Nr. 22118318915590
Bewehrten Beton in Schalung nach Unterlagen des AG herstellen. Schalung, Bewehrung und Traggerüst der Bemessungsklasse B werden gesondert vergütet.
Bauteil 'Lagersockel'

Art der Verwendung = Stahlbeton.
Druckfestigkeitsklasse C35/45.
Expositionsklasse XF2, XC4 und XD1.
Zusätzliche Anforderungen 'Feuchtigkeitsklasse WA'
Menge: 0,200 m3

**1.11.140 Unbewehrten Beton herstellen X0 Ohne Schalung**
StL-Nr. 22118338991910
Unbewehrten Beton nach Unterlagen des AG herstellen.
Beton 'mit Haftkleber an Kammerwand und auf Auflagerbank vorbereiten  Fläche ca.'

Druckfestigkeitsklasse 'C 20/25, manuell einbringen'

Expositionsklasse X0.
Zusätzliche Anforderungen 'Hohlkehle
mit entsprechenden Gefällen  längs 3,5% ) ausbilden,
Querschnitt h=10cm; B=20cm (A='

Beton ohne Schalung herstellen.
Menge: 0,300 m3

#### Abschnitt 1.12 Betoninstandsetzung Widerlagersichtflächen

**1.12.10 Betonunterlage vorbereiten Widerl.u.Flügel*Oberfl.untersch.**
Betonunterlage nach Unterlagen des AG vorbereiten. Vorbereitete Flächen säubern. Abfall entsorgen.
Bauteil = Widerlager und Flügel.
Oberfläche unterschiedlich geneigt.
Ausführung in Teilflächen.
Vorbereitungsverfahren = Betonunterlage trocken strahlen.
Beton abtragen, Abtragstiefe über 1 bis 2 cm.
Betonabtrag ist entsprechend LAGA Bauschutt in die
Zuordnungsklasse Z2 eingeordnet.
Der Abfallschlüssel ist 17 01 01.
Betonabtrag in Eigentum des AN übernehmen und
fachgerecht
entsorgen.
Dem AG ist der Entsorgungsnachweis zu erbringen.
Menge: 235,000 m2

**1.12.20 Betonoberfläche untersuchen Widerl.u.Flügel**
Betonoberfläche nach Unterlagen des AG durch
Inaugenscheinnahme auf Fehlstellen (Fremdkörper,
Hohlstellen, Nester, Risse usw.) untersuchen.
Fehlstellen markieren und dokumentieren.
Bauteil = Widerlager und Flügelwand.
Oberfläche unterschiedlich geneigt.
Menge: 235,000 m2

**1.12.30 Betonunterlage vorbereiten Widerl.u.Flügel*Oberfl.untersch. Teilflächen**
Betonunterlage nach Unterlagen des AG vorbereiten. Vorbereitete Flächen säubern. Abfall entsorgen.
Bauteil = Widerlager und Flügel.
Oberfläche unterschiedlich geneigt.
Ausführung in Teilflächen.
Vorbereitungsverfahren = manuelles herausstemmen
Fremdkörper, Hohlstellen, Nester usw. entfernen.
Menge: 4,000 m2

**1.12.40 Betonstahl vorbereiten ReinG = Sa 2 1/2**
Freiliegenden Betonstahl unterschiedlicher Durchmesser
vorbereiten. Abfall entsorgen.
Norm-Reinheitsgrad = Sa 2 1/2.
Menge: 50,000 m

**1.12.50 Betonstahl beschichten**
Freiliegenden Betonstahl unterschiedlicher Durchmesser
beschichten. Betonstahl vorbereiten wird gesondert vergütet.
Beschichtungsstoff 'mineralischer Korrosionsschutz
(mindestens 2 Grundbeschichtungen)'
Menge: 50,000 m

**1.12.60 Prüfung Abreißfestigkeit durchfüh. Widerl.u.Flügel*Oberfl.untersch.**
Prüfung der Abreißfestigkeit außerhalb der Ei-
genüberwachung nach Unterlagen des AG durchführen.
Prüfung, bestehend aus 3 Einzelmessungen.
Bauteil = Widerlager und Flügelwand.
Oberfläche unterschiedlich geneigt nach Unterlagen des
AG.
Menge: 6,000 St

**1.12.70 Prüfung Karbonatisierungstiefe durchfüh. Widerl.u.Flügel*Oberfl.untersch.**
Prüfung der Karbonatisierungstiefe außerhalb der Ei-
genüberwachung nach Unterlagen des AG durchführen.
Prüfung, bestehend aus 3 Einzelmessungen.
Bauteil = Widerlager und Flügelwand.
Oberfläche unterschiedlich geneigt nach Unterlagen des
AG.
Menge: 4,000 St

**1.12.80 Riss mit Zementleim injizieren Widerl.u.Flügel*Oberfl.untersch.**
Riss mit Zementleim injizieren (ZL-I). Riss vorbereiten, Packer setzen, ggf. verdämmen. Riss nachbehandeln.
Packer und ggf. Verdämmung entfernen. Abgerechnet wird
nach Länge der sichtbaren injizierten Risse.
Bauteil = Widerlager und Flügelwand.
Oberfläche unterschiedlich geneigt nach Unterlagen des
AG.
Injektion 'zum Abdichten und kraftschlüssigen
Verschließen'

Rissbreite 'über 2 mm'
Menge: 100,000 m

**1.12.90 SPCC-Mörtel/-Beton einbauen Widerl.u.Flügel*Dicke 3-5 cm*Teilflächen**
Spritzmörtel/-beton mit Kunststoffzusatz (SPCC) auf
vorbereiteter Betonunterlage einbauen. Ggf. erforderliche Schalung herstellen.
Bauteil = Widerlager und Flügelwand.
Flächenneigung 'Oberfläche unterschiedlich geneigt'

Schichtdicke über 3 bis 5 cm.
Einbau nach Herstelleranweisung mehrlagig.
Ausführung in Teilflächen nach Unterlagen des AG.
Menge: 235,000 m2

**1.12.100 Anti-Graffiti-Beschichtung herst. Widerl.u.Flügel*permanent**
Anti-Graffiti-Beschichtung nach Unterlagen des AG herstellen.
Bauteil = Widerlager und Flügelwand.
Untergrund 'Spritzmörtel/-beton mit Kunststoffzusatz
(SPCC)'

Auftragsverfahren 'nach Wahl des AN'

Anti-Graffiti-System = permanent.
Farbton 'entsprechend Vorgabe des AG'
Menge: 189,000 m2

#### Abschnitt 1.13 Betoninstandsetzung Fahrbahnplatte

*Hinweis: Instandsetzung Fahrbahnplatte Unterseite*
Instandsetzung der Fahrbahnplatte zwischen den Stahlträgern.
Arbeiten überkopf in die EP einrechnen

**1.13.10 Betonunterlage vorbereiten Teilflächen*Druckwasserstr. Abtrag 3-5 cm**
Betonunterlage nach Unterlagen des AG vorbereiten. Vorbereitete Flächen säubern. Abfall entsorgen.
Bauteil 'Fahrbahnplatte'

Unterseite waagerecht bis 20 v.H. geneigt.
Ausführung in Teilflächen.
Vorbereitungsverfahren = Betonunterlage druckwasserstrahlen größer 800 bar (80 MPa) und trocken nachstrahlen.
Beton abtragen, Abtragstiefe über 3 bis 5 cm.
Betonabtrag ist entsprechend LAGA Bauschutt in die
Zuordnungsklasse Z2 eingeordnet.
Der Abfallschlüssel ist 17 01 01.
Betonabtrag in Eigentum des AN übernehmen und
fachgerecht
entsorgen.
Dem AG ist der Entsorgungsnachweis zu erbringen.
Menge: 228,000 m2

**1.13.20 Betonoberfläche untersuchen Fahrbahnpl.**
Betonoberfläche nach Unterlagen des AG durch
Inaugenscheinnahme auf Fehlstellen (Fremdkörper,
Hohlstellen, Nester, Risse usw.) untersuchen.
Fehlstellen markieren und dokumentieren.
Bauteil = Fahrbahnplatte.
Unterseite waagerecht bis 20 v.H. geneigt.
Menge: 228,000 m2

**1.13.30 Betonunterlage vorbereiten Fahrbahnpl.*Oberfl.untersch.**
Betonunterlage nach Unterlagen des AG vorbereiten. Vorbereitete Flächen säubern. Abfall entsorgen.
Bauteil = Fahrbahnplatte
Unterseite waagerecht bis 20 v.H. geneigt.
Ausführung in Teilflächen.
Vorbereitungsverfahren = manuelles herausstemmen
Fremdkörper, Hohlstellen, Nester usw. entfernen.
Menge: 2,000 m2

**1.13.40 Betonstahl vorbereiten ReinG = Sa 2 1/2**
Freiliegenden Betonstahl unterschiedlicher Durchmesser
vorbereiten. Abfall entsorgen.
Norm-Reinheitsgrad = Sa 2 1/2.
Menge: 50,000 m

**1.13.50 Betonstahl beschichten**
Freiliegenden Betonstahl unterschiedlicher Durchmesser
beschichten. Betonstahl vorbereiten wird gesondert vergütet.
Beschichtungsstoff 'mineralischer Korrosionsschutz
(mindestens 2 Grundbeschichtungen)'
Menge: 50,000 m

**1.13.60 Prüfung Abreißfestigkeit durchfüh. Unters.waager.**
Prüfung der Abreißfestigkeit außerhalb der Ei-
genüberwachung nach Unterlagen des AG durchführen.
Prüfung, bestehend aus 3 Einzelmessungen.
Bauteil 'Fahrbahnplatte'

Unterseite waagerecht bis 20 v.H. geneigt.
Menge: 6,000 St

**1.13.70 Prüfung Karbonatisierungstiefe durchfüh. Unters.waager.**
Prüfung der Karbonatisierungstiefe außerhalb der Ei-
genüberwachung nach Unterlagen des AG durchführen.
Prüfung, bestehend aus 3 Einzelmessungen.
Bauteil 'Fahrbahnplatte'

Unterseite waagerecht bis 20 v.H. geneigt.
Menge: 2,000 St

**1.13.80 SPCC-Mörtel/-Beton einbauen Unters.waager. Dicke 3-5 cm*Teilflächen**
Spritzmörtel/-beton mit Kunststoffzusatz (SPCC) auf
vorbereiteter Betonunterlage einbauen. Ggf. erforderliche Schalung herstellen.
Bauteil 'Fahrbahnplatte'

Unterseite waagerecht bis 20 v.H. geneigt.
Schichtdicke über 3 bis 5 cm.
Einbau nach Herstellerangaben mehrlagig.
Ausführung in Teilflächen nach Unterlagen des AG.
Menge: 40,000 m2

#### Abschnitt 1.14 Pflaster, Borde, Stufen

**1.14.10 Plattenbelag aus Beton aufnehmen 8-10 cm dick*Fugenmört. hydr. ungeb. Bettung*Verwertung AN**
StL-Nr. 23115021521300
Plattenbelag mit Platten aus Beton aufnehmen. Aufnehmen
der Tragschicht wird gesondert vergütet.
Platte 8 bis 10 cm dick.
Mit Fugenfüllung aus hydraulisch gebundenem Fu-
genmörtel.
Bettung aus ungebundenem Bettungsmaterial.
Platten und übriges Aufbruchgut nach Wahl des AN verwerten.
Menge: 90,000 m2

**1.14.20 Schicht ohne Bindemittel aufnehmen KTS+DoB*Bstoff. Verw. AN Abrechng. Abtrag**
StL-Nr. 24112010599041
Schicht ohne Bindemittel aufnehmen
Schichten aus Baustoffgemischen für Kiestragschichten
und für Deckschichten ohne Bindemittel.
Dicke 'bis 30cm'

Fläche 'unter rückgebautem Plattenbelag in Böschungen
vor Widerlager'

Baustoffgemisch nach Wahl des AN verwerten. Baustoffgemisch nach Unterlagen des AG.
Abrechnung nach Abtragsprofilen.
Menge: 30,000 m3

**1.14.30 Böschungsbefestigung herstellen Böschung 1:1,5*Betonpfl. 8 cm Planum herstellen Fertigzementm.**
StL-Nr. 23115931111901
Böschungsbefestigung eben herstellen auf Bettung aus
Beton, Dicke mind. 10 cm.
Ausführung auf Böschung mit Neigung 1:1,5 einschließlich Podesten und Bermen.
Pflasterstein aus Beton, Dicke 8 cm.
Planum herstellen.
Bettung aus Beton 'C20/25,'

Fugen mit Fertigzementmörtel verfüllen, Druckfestigkeit
am Würfel mind. 50 MPa, Zement Art CEM I, w/z höchstens
0,50, frost-/tausalzbeständig, Ausbreitmaßklasse F3.
Menge: 90,000 m2

**1.14.40 Böschungstreppe rückbauen Stufenbr. 80 cm*H/B 18/27 cm Betonfertigteile*beids. Tr.w. Bet. Fugenmörtel**
Böschungstreppe einschl. Podeste abbrechen,
einschl.bis 15 cm dickem, konstruktiv bewehrten
Unterbeton C20/25,
Beidseitige Bordeinfassung T8/20 bis 8/25 einschl. Bettungsbeton und Rückenstützen abberechen.
Einschl. aller erforderlichen Erschwernisse bei Arbeiten auf Böschungen und Transport zur Entsorgungs/Sammelebene auf der Brücke.
Alles Abbruchgut aufnehmen, fördern und Entsorgen nach Wahl des AN.
Stufenbreite 80cm, Betonblockstufen
Menge: 16,000 m

**1.14.50 Böschungstreppe herstellen Stufenbr. 80 cm*H/B 18/27 cm Betonfertigteile*beids. Tr.w. Bet. Fugenmörtel**
StL-Nr. 23115922111201
Böschungstreppe nach Unterlagen des AG entsprechend RiZ
Bösch auf mind. 10 cm dickem, konstruktiv bewehrtem Un-
terbeton C12/15, Ausbreitmaßklasse F1 einschließlich
ggf. notwendiger Sporne zur Gleitsicherung und der erforderlichen Erdarbeiten herstellen. Abgerechnet wird
die Treppenlänge in der Neigung von der Vorderkante der
untersten bis Vorderkante der obersten Stufe einschließlich der Stufen an den Podesten.
Stufenbreite 80 cm.
Auftrittshöhe 18 cm, Auftrittsbreite 27 cm.
Blockstufen aus Betonfertigteilen, Druckfestigkeitsklasse C35/45, Expositionsklasse XC4, XD1, XF2.
Beidseitige Treppenwange auf Böschungen aus Betonbordsteinen, Form TB 80 x 250, auf gleichem Fundament wie
Böschungstreppe herstellen. Den Fundamentbeton als
Rückenstütze mit einer Breite von 15 cm bis 10 cm unter
Steinoberkante hochziehen.
Fugen mit Fertigzementmörtel verfüllen, Druckfestigkeit
am Würfel mind. 50 MPa, Zement Art CEM I, w/z höchstens
0,50, frost-/tausalzbeständig, Ausbreitmaßklasse F3.
Menge: 34,000 m

**1.14.60 Mulde als Raubettmulde befestigen Breite 1 m*Gefälle 1:1 über 1:1,5 bis horiz.**
Mulde als Raubettmulde durch Einbau von Pflastersteinen
befestigen einschließlich Erdarbeiten für
Bettung und Befestigung.
Art = Kleinpflaster.
Pflastersteine aus Granit.
Steingröße 10/10/10 cm.
aller 30cm ein Stein um 2cm erhaben über der Rinne als Energiebremse wechselseitig herausstehend einbauen
Überschüssigen Boden der Verwertung nach Wahl
des AN zuführen.
Muldenbreite 1 m.
Sohlgefälle über 1:1 über 1:1,5 bis horizontal auslaufend ausführen, Querschnitt muldenförmig,
Stichmaß Querschnitt bis 10cm
Steinsatz in Beton C 20/25, 15 cm dick.
Fugen mit MGII bis OK Pflaster verfüllen.
Pflaster liefern
Menge: 15,000 m

**1.14.70 Bordstein aus Beton setzen BSt. TB 8x25 cm**
StL-Nr. 2311531107000999
Bordstein aus Beton setzen. Breite der Rückenstütze
mind. 15 cm.
Bordstein = TB 8 x 25 cm.
Bordstein 'Einfassung von Pflasterbefestigungen
gerader Stein, einschließlich aller Übergangssteine'

Rückenstütze 'bis 10 cm unter Oberkante Bordstein'

Fundamentbeton 'Unterbeton C 20/25,
mind. 10 cm dick herstellen,
erforderliche Erdarbeiten ausführen. Bettung aus
Kiessand herstellen.'
Menge: 82,000 m

**1.14.80 Bordstein trennen TBSt. 10/30-8/20*BSt.nassschneiden**
StL-Nr. 231153262199
Bordstein auf Passmaß trennen.
Bordstein aus Beton ca. 10/30 bis 8/20 cm.
Bordstein trennen durch Nassschneiden.
Bordstein 'quer und auf Gehrung'
Menge: 10,000 St
AKS 85: 6.100.1.0

**1.14.90 Kiestragschicht herstellen. 0/32 DPr m n. 100 v.H.*Dicke 20 cm natürl. Gstk.**
Kiestragschicht herstellen.
In Verkehrsflächen 'in Kleinflächen an der Brücke nach
Zeichnung und RiZ Bösch 1
(Böschungsbefestigung entlang der Flügel
sowie Bereiche an der Brücke oben / Flügelenden nach
Zeichnung).
und dgl., Toleranz für Sollhöhe +3/-3 cm.
Verformungsmodul auf der Oberfläche min. 45 MN/m²
Erschwernisse beim Einbau und Verdichten in
Böschungs- bzw. Teilflächen werden nicht gesondert
vergütet.
Einbaudicke = gemessen senkrecht zur
Pflasteroberfläche'

Baustoffgemisch 0/32.
Verdichtungsgrad DPr mindestens 100 v.H.
Einbaudicke = 20 cm.
Baustoffgemisch aus natürlichen Gesteinskörnungen
Menge: 200,000 m2

**1.14.100 Pflasterd. geb.Bauw. Betonst.herst.*Flächen ü. 2-10m2 St.100/200/80*Fase 2/2*Haftvermittler AN Fuge Typ B*Läuferverband**
StL-Nr. 2311510692519221
Pflasterdecke in gebundener Bauweise mit Pflastersteinen aus Beton mit Vorsatzbeton herstellen.
Oberfläche der Pflastersteine, Trassierung der Pflasterdecke und Verlegung der Pflastersteine in Kurvenbereichen nach Unterlagen des AG.
Haftzugfestigkeit zwischen Pflasterstein und Bettung
sowie zwischen Pflasterstein und Fugenfüllung im fertigen Zustand mind. 0,6 MPa im Einzelwert.
In Flächen 'in Kleinflächen an der Brücke nach
Zeichnung und RiZ Bösch 1
(Böschungsbefestigung entlang der Flügel
sowie Bereiche an der Brücke oben / Flügelenden nach
Zeichnung).
Erschwernisse durch Anschlüsse an angrenzende Bauteile,
Böschungen, Verziehungen werden nicht gesondert vergütet.
Einschließlich der hierfür erforderlichen Erdarbeiten und Herstellen des Planums'

Einzelflächen über 2,00 bis 10,00 m2.
Format für Rastermaß = 100/200/80 mm.
Fase max. 2/2 mm.
Bettung aus 'Beton C20/25, mind. 15cm dick'

Haftvermittler nach Wahl des AN einbauen.
Fuge aus Fugenmörtel Typ B mit Zementmörtel 0/2.
Druckfestigkeit zwischen 30 MPa und 40 MPa im Mittel.
Biegezugfestigkeit mind. 6 MPa im Mittel und mind. 5
MPa im Einzelwert. Widerstand gegen Frost-Taumittel-
Beanspruchung max. 500 g/m2 Masseverlust im Einzelwert
mit dem CDF-Test. Haftzugfestigkeit mind. 1,5 MPa im
Mittel und mind. 1,2 MPa im Einzelwert. Statischer E-
Modul mind. 14000 MPa, max. 17000 MPa im Einzelwert.
Steine im Läuferverband verlegen.
Menge: 100,000 m2

**1.14.110 Pflaster schneiden trennen**
Pflaster auf Passmaß trennen.
Pflaster 200x100x80 und 100x100x80
Pflaster trennen durch Nassschneiden.
Menge: 50,000 m
AKS 85: 6.100.1.0

#### Abschnitt 1.15 Markierung

**1.15.10 Markierungsfläche reinigen Wasserhochdruck**
StL-Nr. 2113111001
Fläche für Markierung reinigen. Kehrgut aufnehmen und
nach Wahl des AN verwerten. Abgerechnet wird die zu
markierende Fläche. Bei Pfeil, Buchstabe, Ziffer, Verkehrsschild, und Piktogramm ergibt sich die Fläche aus
dem kleinsten umschließenden Rechteck.
Reinigung mit Wasserhochdruckverfahren.
Menge: 30,000 m2
AKS 85: 8.131.1.0

**1.15.20 Längsmarkierung Typ II herstellen durchg.Fb.begr.*Breite 0,12 m mit Vormarkierung*einkomp. Farbe grobe Nachstreum.*P 7 grobstr. Decke**
StL-Nr. 2113150511111021
Längsmarkierung Typ II einschl. evtl.
Sperrflächenumrandung als endgültige Markierung herstellen. Abgerechnet wird der markierte Strich, bei
Doppelstrichen zwei Striche.
Durchgehend als Fahrbahnbegrenzung.
Strichbreite = 0,12 m.
Strich mit Vormarkierung.
Markierungssystem aus einkomponentiger lösemittelarmer
Farbe (High-Solid).
Als System mit groben Nachstreumitteln.
Verkehrsklasse = P 7.
Markierung auf grobstrukturierter Asphaltdeckschicht.
Menge: 60,000 m
AKS 85: 8.131.1.0

**1.15.30 Längsmarkierung Typ II herstellen durchg.Fstr.begr.*Breite 0,12 m mit Vormarkierung*einkomp. Farbe grobe Nachstreum.*P 7 grobstr. Decke**
StL-Nr. 2113150521111021
Längsmarkierung Typ II einschl. evtl.
Sperrflächenumrandung als endgültige Markierung herstellen. Abgerechnet wird der markierte Strich, bei
Doppelstrichen zwei Striche.
Durchgehend als Fahrstreifenbegrenzung.
Strichbreite = 0,12 m.
Strich mit Vormarkierung.
Markierungssystem aus einkomponentiger lösemittelarmer
Farbe (High-Solid).
Als System mit groben Nachstreumitteln.
Verkehrsklasse = P 7.
Markierung auf grobstrukturierter Asphaltdeckschicht.
Menge: 30,000 m
AKS 85: 8.131.1.0

#### Abschnitt 1.16 Ingenieurleistungen, Sonstiges

**1.16.10 Bauausführungsvermessung**
*** Pauschalposition
Baubegleitende Ausführungsvermessungen und
vermessungstechnische Eigenüberwachung incl. Lieferung
von Messdaten, Protokollen, Nachweisen, Skizzen und
Übersichtsplänen.
Folgende Vermessungsleistungen sind VOR Baubeginn auszuführen. Erforderliche Zugangstechnik nach Wahl des AN in EP einrechnen. Die Meßergebnisse sing umgehend dem AG zu übergeben.
Aufnahme der Ist-Höhen der Geometrie der Auflagerbank A10 und A20
Aufnahme der Ist-Höhen der Unterkante (Stahlplatte Auflager) der einzelnen Trägerauflager.
Menge: 1,000 Psch

**1.16.20 Sanierungskonzept**
*** Pauschalposition
Technische Bearbeitung einer Sanierungskonzeption
(u.a. Baubehelfs- und Geräteauswahl, Gerätestandorte)
unter Berücksichtigung der Auflagen der DB-AG,
analog ZTV-ING, Teil 1, Abschnitt 2 durchführen.
Eventuell erforderliche örtliche Aufnahmen werden nicht
gesondert vergütet.
Lieferung in 4-facher Ausfertigung vorab (Prüflauf)
und 4-facher Ausfertigung überarbeitet (entsprechend
Prüfprotokollen).
Menge: 1,000 psch

**1.16.30 Werkstattplanungen**
*** Pauschalposition
Werkstattplanung auf Grundlage der durch den AG
freigebenen Ausführungszeichnungen und statischen Berechnung erstellen. Die Vorgaben in der Mu-
sterzeichnung an die Gestaltung sind bei der
Erstellung der Werkstattplanung zu beachten.
Vor dem Beginn der Werkstattplanung ist ein örtliches
Aufmaß durchzuführen, um die Maße der Ausführungsplanung zu überprüfen.
Bei der Erstellung der Unterlagen sind die ZTV-ING
Teil 1, Abs. 2, DIN EN 1090-2 und die Richtlinie zur
Darstellung von Stahlkonstruktionen in Werkstattzeichnungen einzuhalten.
Zu erstellen sind Werkstattzeichnungen sowie Stück-
und Montagelisten sowie ggf. erforderliche Erläuterungen zur Montage der Stahlbauteile.
Lieferung nach Freigabe durch den Auftraggeber in
6-facher und überarbeiteter (entsprechend Prüfprotokollen) Ausfertigung.
Die Prüfung erfolgt durch einen anerkannten Prüfingenieur im Auftrag und auf Rechnung des AG.
Bauteil = Lagerwechselkonzept,  Lagertausch, Instandsetzung der FÜK, Geländer
Menge: 1,000 psch

**1.16.40 Lichtbilder herst. und liefern**
*** Pauschalposition
Lichtbilder über den wesentlichen Bauablauf des Bauwerks in digitalisierter Form (Auflösung mindestens
1024 mal 768 Pixel, 24 Farben) mit Digitalkamera herstellen und auf mit dem AG abgestimmten Datenträger (USB-Stick) liefern. Anzahl: mind. 100 Bilder.
Kontaktabzug mind. 4 Bilder / A4-Seite mit Beschriftung herstellen.
Menge: 1,000 psch

**1.16.50 Bestandsvermessung**
*** Pauschalposition
Durchführung der Bestandsvermessung des Baustellenbereiches nach Abschluß der Arbeiten. Die Vermessung
ist im amtlichen Lage- und Höhensystem des Landes
Sachsen-Anhalt durchzuführen.
"Vermessungstechnische Baubeschreibung Brückenbau"
Abschnitt 3.23 beachten.
Übergabe folgender Unterlagen an den AG spätestens
bei Vorlage der Schlussrechnung in 3-facher Ausfertigung.
-Lageplan als DXF- und PDF-Datei auf CD
-Lageplan als Kopie
-Koordinatenliste im ASCII-Format auf CD.
Menge: 1,000 psch

**1.16.60 Bestandunterlagen liefern Standsich.Nachw.*Bestandszeichn. Be.üb.zeichn. CAD*Best.daten Inst. Stückl.Beschflä.*Kor.schutz CAD**
*** Pauschalposition
StL-Nr. 1910161512120011
Bestandsunterlagen liefern, bestehend aus
Standsicherheitsnachweis, der entsprechend dem Prüf-
und Genehmigungsverfahren berichtigt wurde, als farbige
PDF-Datei mit Lesezeichen auf Datenträger, einschließlich Inhaltsverzeichnis.
Ausführungszeichnungen, die entsprechend dem Prüf- und
Genehmigungsverfahren und der Bauausführung berichtigt
wurden, als Pause 1-fach, als Rasterformat TIFF G4 auf
Datenträger mit Zeichnungsverzeichnissen.
Bestandsübersichtszeichnungen als Pause 1-fach, im CAD
Originalformat mit Definitionsdatei auf Datenträger
sowie als DXF-Datei auf Datenträger.
Ergänzung/Änderung der Bestandsdaten bei Instandsetzungsmaßnahmen gemäß Anweisung Straßeninformationsbank,
Teilsystem Bauwerksdaten, mit einem Erfassungsprogramm
auf der Datenbasis der ASB-ING erfasst auf Datenträger
sowie Bauwerksbuch als Pause 1-fach.
Stücklisten einschließlich Mengen- und Beschichtungsflächenberechnung als Pause 1-fach sowie als PDF-
Datei auf Datenträger.
Korrosionsschutzpläne im CAD Originalformat mit Definitionsdatei auf Datenträger sowie als DXF-Datei auf Da-
tenträger.
Menge: 1,000 psch

**1.16.70 Bestandsunterlagen herst. und lief.**
*** Pauschalposition
StL-Nr. 19101613
Bestandsunterlagen gemäß ZTV-Ing, Teil 1, Abschnitt 2,
für jedes Teilbauwerk herstellen und liefern. Die Bauwerksdaten sind mit einem Erfassungsprogramm auf der
Datenbasis der ASB-Ing zu erfassen. Digitalisierte Bilder, Pläne und Dokumente sind einzubinden. Ein Ausdruck
des Bauwerksbuches aus den erfassten Daten ist beizufügen. Übergabe der Daten an den AG in dem Übergabeformat der ASB-Ing (.CAB-Datei)auf den mit dem AG abgestimmten Datenträger (CD oder DVD). Übergabe der Be-
standsunterlagen an den AG hat spätestens mit der Vorlage des Antrages auf Abnahme der Leistung zu erfolgen.
Menge: 1,000 Psch

**1.16.80 Eigenüberwachungsprüfplan**
*** Pauschalposition
Eigenüberwachungsprüfplan aufstellen und mit dem AG und
der Bauüberwachung abstimmen (siehe dazu auch
Baubeschreibung Abschnitt 3.9.2) . In diesem Plan sind
alle Leistungen der Eigenüberwachung des AN
aufzulisten.
Menge: 1,000 psch

**1.16.90 Statische Berechnung der Baubehelfe aufstellen und liefern.**
*** Pauschalposition
Prüffähige statische Berechnung und Nachweise für alle
Baubehelfe eischließlich Lagerwechsel, Heben und Absenken des Überbaues, Arbeitsanweisungen für Hydraulische Hebe- und Absenkvorgänge sowie erforderliche
Gründungen aufstellen und in 6-facher Ausfertigung
liefern.
Die Prüfung und Abnahme der Baubehelfe erfolgt durch
einen anerkannten Prüfingenieur im Auftrag und auf
Rechnung des AG.
Menge: 1,000 psch

**1.16.100 Ausführungspläne der Baubehelfe aufstellen und liefern.**
*** Pauschalposition
Prüffähige Ausführungspläne für alle Baubehelfe
(Lagerwechsel, Trag- und Stützgerüste, Schalungen, Arbeits- und Schutzgerüste, Heben und Absenken des Überbaues.)
einschließlich erforderlicher Gründungen aufstellen
und in 6-facher Ausfertigung liefern.
Die Prüfung und Abnahme der Baubehelfe erfolgt durch
einen anerkannten Prüfingenieur im Auftrag und auf
Rechnung des AG.
Menge: 1,000 psch

**1.16.110 Deklarationsanalyse durchführen**
Deklarationsanalyse nach Unterlagen des AG durchführen.
Analyse nach LAGA (Anforderungen an die stoffliche
Verwertung von mineralischen Abfällen, Teil III:
Probenahme und Analytik, November 2004) vornehmen.
Analyseinstitut mit erforderlicher Zulassung.
Deklarationsanalyse als Komplettanalytik (Feststoff und
Eluat) durchführen lassen.
Ergebnis der Analyse sind mit Einordnung in Z-Gruppen,
10 Tage nach Probenahme dem AG in 3-facher Ausfertigung
zu liefern.
Probe aus 'Ab-bzw. Aufbruchmaterial'

Alle Aufwendungen für Probenahmen, Transport und
Auswertung sind einzurechnen.
Menge: 3,000 St

**1.16.120 Mobiles Untersichtgerät nach Wahl des AN**
Mobiles Untersichtgerät nach Wahl AN.
entsprechend der auszuführenden Arbeiten
nach Vorgaben des AG.
Ggf. erforderliche Sicherungen, Absperrrungen nach
sicherheitstechnischen Erfordernissen herstellen.
Ggf. am Einsatzort umsetzen, vorhalten, unterhalten
Und beseitigen.
Einsatzort = gesamtes Bauwerk.
Einsatzdauer: 2 x 1 Tag
Ausführungsart:
- Durchführung der 1. Bauwerkshauptprüfung etc.
Mietkosten sind einzurechnen und werden nicht gesondert
vergütet.
Berücksichtigung Bauablauf und sonstige technologische
Pausen, d. h. die Geräte sind nicht zwangsläufig an
aufeinanderfolgenden Tagen einsetzbar.
Menge: 1,000 St

**1.16.130 Sonderprobe entnehmen, Beprobung Erdstoff**
Sonderprobe nach DIN 4021, nach Aufforderung durch den
AG, vom AN entnehmen.
bei einem anerkannten Labor auf Kontamination und
Wiederverwertbarkeit bzw. Entsorgungsweg und Lagerung
gem. Deponieverordnung untersuchen lassen.
Mischprobe aus  Aushubmaterialien
Alle Aufwendungen für Probennahme, Laborkosten und
Begutachtung in den Pauschalpreis mit einrechnen.
Entsorgungsvertrag mit Entsorger erarbeiten, einreichen
und bestätigen lassen.
Abfallerzeugernummer wird vom AG dem AN übersandt.
Menge: 1,000 St

**1.16.140 Sonderprobe entnehmen, Beprobung Beton**
Sonderprobe nach DIN 4021, nach Aufforderung durch den
AG, vom AN entnehmen.
bei einem anerkannten Labor auf Kontamination und
Wiederverwertbarkeit bzw. Entsorgungsweg und Lagerung
gem. Deponieverordnung untersuchen lassen.
Mischprobe aus Abbruchmaterialien Beton/Stahlbeton
Alle Aufwendungen für Probennahme, Laborkosten und
Begutachtung in den Pauschalpreis mit einrechnen.
Entsorgungsvertrag mit Entsorger erarbeiten, einreichen
und bestätigen lassen.
Abfallerzeugernummer wird vom AG dem AN übersandt.
Menge: 1,000 St
